# Fusteria exterior de fusta "ROMÁN CLAVERO"

- Propietat de l'arxiu: CYPE Ingenieros S.A.
- Format: FIEBDC-3/2016
- Programa: Generador de preus de la construcció. CYPE Ingenieros, S.A.
- Data: 11/03/2024
- Divisa: EUR
- Costos indirectes: 3 %
- IVA: 21 %

## L Fusteria, manyeria, vidres i proteccions solars

### LC Fusteria

#### LCX Sistemes de fusta

**LCX010** U Fusteria exterior de fusta "ROMÁN CLAVERO".
Fusteria exterior de fusta de pi, per a finestra amb frontissa, formada per una fulla oscil·lobatent, d'obertura cap a l'interior de 600x600 mm, sèrie IV 68 Climatrend "ROMÁN CLAVERO", fulla de 68x78 mm de secció i marc de 68x78 mm, motllura clàssica, rivets, tapajunts de fusta massissa de 70x15 mm i escopidor en el perfil inferior, amb suport d'alumini anoditzat i revestiment exterior de fusta; amb capacitat per rebre un envidriament amb un gruix mínim de 21 mm i màxim de 32 mm; coeficient de transmissió tèrmica del marc de la secció tipus Uh,m = 1,43 W/(m²K), amb classificació a la permeabilitat a l'aire classe 4, segons UNE-EN 12207, classificació a l'estanquitat a l'aigua classe E1200, segons UNE-EN 12208 i classificació a la resistència a la força del vent classe 5, segons UNE-EN 12210; acabat mitjançant sistema d'envernissat translúcid Sikkens amb tecnologia Duraflex, compost d'una primera mà d'impregnació Lasur Cetol WP56, per a la protecció preventiva de la fusta contra fongs i atacs d'insectes xilòfags, i posterior aplicació d'una capa de terminació de 220 micres, amb Lasur Cetol WF952, acabat mat setinat, d'alta resistència enfront de l'acció dels rajos UV i de la intempèrie; inclús aplicació de massilla segelladora per a junts Kodrin WV470; ferramenta perimetral de tancament i seguretat Maco Multimatic Aire 12 amb nivell de seguretat WK1, segons UNE-EN 1627, obertura mitjançant falleba de palanca, manilla Maco Rhapsody en colors estàndard i obertura de microventilació, amb classificació a la permeabilitat a l'aire classe 4, segons UNE-EN 12207, classificació a l'estanquitat a l'aigua classe E1200, segons UNE-EN 12208 i classificació a la resistència a la força del vent classe 5, segons UNE-EN 12210; amb bastiment de base d'alumini. Inclús cargols d'acer galvanitzat T-Star Plus "SPAX", de cap cilíndric, per a fixació del marc al bastiment de base, escuma de poliuretà per al segellat del junt entre el bastiment i el bastiment de base per a aïllament termoacústic, cinta autoadhesiva, impermeable a l'aire i reguladora de la humitat, que actua com a barrera de vapor i silicona neutra per al segellat del junt exterior entre el marc i l'obra.
Criteri de valoració econòmica: El preu no inclou la col·locació del bastiment de base.
Inclou: Neteja del bastiment de base ja instal·lat. Allotjament del bastiment en el bastiment de base. Calçat del bastiment per a la seva posterior fixació. Fixació del bastiment al bastiment de base. Segellat del junt entre bastiment i bastiment de base. Col·locació de la barrera de vapor interna. Fixació del tapajunts al bastiment de base, per la cara interior. Segellat del junt exterior entre bastiment i obra. Realització de proves de servei.
Criteri d'amidament de projecte: Nombre d'unitats previstes, segons documentació gràfica de Projecte.
Criteri de mesura d'obra: Es mesurarà el nombre d'unitats realment executades segons especificacions de Projecte.

| Codi | Ut | Descripció | Rendiment | Preu | Import |
|---|---|---|---|---|---|
| mt22rom100aa | U | Bastiment de base d'alumini per a fusteria de fusta "ROMÁN CLAVERO", de 600x600 mm, Segons UNE-EN 14351-1. (material) | 1 | 24.04 | 24.040 |
| mt22rom010aaa | U | Finestra de fusta de pi, sèrie IV 68 Climatrend "ROMÁN CLAVERO", una fulla oscil·lobatent, dimensions 600x600 mm, acabat mitjançant sistema d'envernissat translúcid Sikkens amb tecnologia Duraflex, composta de fulla de 68x78 mm i marc de 68x78 mm, motllura clàssica, rivets, tapajunts de fusta massissa de 70x15 mm i escopidor en el perfil inferior, amb suport d'alumini anoditzat i revestiment exterior de fusta, doble junt perimetral d'estanquitat de goma de cautxú termoplàstica, amb capacitat per rebre un envidriament amb un gruix mínim de 21 mm i màxim de 32 mm; coeficient de transmissió tèrmica del marc de la secció tipus Uh,m = 1,43 W/(m²K), amb classificació a la permeabilitat a l'aire classe 4, segons UNE-EN 12207, classificació a l'estanquitat a l'aigua classe E1200, segons UNE-EN 12208 i classificació a la resistència a la força del vent classe 5, segons UNE-EN 12210; ferramenta perimetral de tancament i seguretat Maco Multimatic Aire 12 amb nivell de seguretat WK1, segons UNE-EN 1627, obertura mitjançant falleba de palanca, manilla Maco Rhapsody en colors estàndard i obertura de microventilació, Segons UNE-EN 14351-1. (material) | 1 | 382.85 | 382.850 |
| mt23xpm015b | U | Cargol d'acer galvanitzat T-Star Plus "SPAX", de cap cilíndric, de 6 mm de diàmetre i 15 cm de longitud. (material) | 6 | 0.3 | 1.800 |
| mt13blw110a | U | Aerosol de 750 cm³ d'escuma de poliuretà, de 22,5 kg/m³ de densitat, 140% d'expansió, 18 N/cm² de resistència a tracció i 20 N/cm² de resistència a flexió, conductivitat tèrmica 0,04 W/(mK), estable de -40°C a 100°C; per a aplicar amb pistola; segons UNE-EN 13165. (material) | 0.3 | 7.2 | 2.160 |
| mt22www020 | m | Cinta autoadhesiva, impermeable al vapor d'aigua, de 70 mm d'amplada, composta per una pel·lícula de polietilè laminat sobre una banda de feltre, subministrada en rotllos de 25 m de longitud. (material) | 2.46 | 0.93 | 2.288 |
| mt22www010b | U | Cartutx de 290 ml de segellador adhesiu monocomponent, neutre, superelàstic, a base de polímer MS, color gris, amb resistència a la intempèrie i als raigs UV i elongació fins a ruptura 750%. (material) | 0.1 | 5.29 | 0.529 |
| mo017 | h | Oficial 1ª fuster. (mà d'obra) | 1.169 | 28.92 | 33.807 |
| mo058 | h | Ajudant fuster. (mà d'obra) | 1.169 | 25.48 | 29.786 |
| % | % | Costos directes complementaris | 2 % | 477.260 | 9.545 |
|  |  | Costos directes |  |  | 486.805 |

Residus:
- col·locació: mt22rom100aa Bastiment de base d'alumini per a fusteria de fusta "ROMÁN CLAVERO", de 600x600 mm, Segons UNE-EN 14351-1; factor de residu 0.024
- col·locació: mt23xpm015b Cargol d'acer galvanitzat T-Star Plus "SPAX", de cap cilíndric, de 6 mm de diàmetre i 15 cm de longitud; factor de residu 0.0125175
- col·locació: mt13blw110a; factor de residu 0.024
- col·locació: mt22www020; factor de residu 0.044
- col·locació: mt22www010b; factor de residu 0.06

## Recursos

**mt22rom100aa** U Bastiment de base d'alumini per a fusteria de fusta "ROMÁN CLAVERO", de 600x600 mm, Segons UNE-EN 14351-1
Dades tècniques: Cost energètic 94.813 MJ; Emissió de CO2 6.960 kg; Codi LER 17 04 02; Massa de l'element 0.84 kg; Volum 0.00056 m3
Residus:
- embalatge: re170203 Plàstic. (component de residu); rendiment 0.008 kg; Codi LER 17 02 03; Massa de l'element 1 kg; Volum 0.001667 m3

**mt22rom010aaa** U Finestra de fusta de pi
Dades tècniques: Cost energètic 2457.701 MJ; Emissió de CO2 -32.863 kg
Residus:
- embalatge: re170203 Plàstic; rendiment 0.116 kg
- embalatge: re170604 Materials d'aïllament diferents dels especificats en els codis 17 06 01 i 17 06 03. (component de residu); rendiment 0.025 kg; Codi LER 17 06 04; Massa de l'element 1 kg; Volum 0.001667 m3

**mt23xpm015b** U Cargol d'acer galvanitzat T-Star Plus "SPAX", de cap cilíndric, de 6 mm de diàmetre i 15 cm de longitud
Dades tècniques: Cost energètic 2.879 MJ; Emissió de CO2 0.108 kg; Codi LER 17 02 01; Massa de l'element 0.0286 kg; Volum 0.000026 m3
Residus:
- embalatge: re170203 Plàstic; rendiment 0.02 kg

**mt13blw110a** U Aerosol de 750 cm³ d'escuma de poliuretà
Dades tècniques: Cost energètic 4.178 MJ; Emissió de CO2 0.208 kg; Codi LER 17 06 04; Massa de l'element 0.01875 kg; Volum 0.000031 m3
Residus:
- embalatge: re150104 Envasos metàl·lics. (component de residu); rendiment 0.15 kg; Codi LER 15 01 04; Massa de l'element 1 kg; Volum 0.001667 m3

**mt22www020** m Cinta autoadhesiva
Dades tècniques: Cost energètic 32.842 MJ; Emissió de CO2 0.898 kg; Codi LER 17 02 03; Massa de l'element 0.2 kg; Volum 0.000333 m3
Residus:
- embalatge: re170201 Fusta. (component de residu); rendiment 0.04 kg; Codi LER 17 02 01; Massa de l'element 1 kg; Volum 0.000909 m3

**mt22www010b** U Cartutx de 290 ml de segellador adhesiu monocomponent
Dades tècniques: Cost energètic 70.388 MJ; Emissió de CO2 3.428 kg; Codi LER 17 09 04; Massa de l'element 0.421 kg; Volum 0.000281 m3
Residus:
- embalatge: re170203 Plàstic; rendiment 0.1 kg
