# Bloc de porta exterior d'entrada a habitatge, cuirassada normalitzada, de fusta

- Propietat de l'arxiu: CYPE Ingenieros S.A.
- Format: FIEBDC-3/2016
- Programa: Generador de preus de la construcció. CYPE Ingenieros, S.A.
- Data: 11/03/2024
- Divisa: EUR
- Costos indirectes: 3 %
- IVA: 21 %

## L Fusteria, manyeria, vidres i proteccions solars

### LE Portes d'entrada a habitatge

#### LEM De fusta

**LEM140** U Bloc de porta exterior d'entrada a habitatge, cuirassada normalitzada, de fusta.
Block de porta exterior d'entrada a habitatge, cuirassada normalitzada, de fusta, d'una fulla, de 85x203x7 cm, compost per Ànima formada per una planxa plegada d'acer electrogalvanitzat, soldada en ambdues cares a planxes d'acer de 0,8 mm d'espessor i reforçada per perfils omega verticals, d'acer, acabat amb tauler llis en ambdues cares de fusta de pi país, bastidor de tub d'acer i marc d'acer galvanitzat, amb pany de seguretat amb tres punts frontals de tancament (10 pestells); sobre bastiment de base d'acer galvanitzat pintat amb pols de polièster de 160 mm d'espessor, amb 8 grapes d'acer antipalanca. Inclús tapajunts en ambdues cares, frontisses fabricades en perfil d'acer, rivet de goma i feltre amb tancament automàtic al terra, pern i esfera d'acer inoxidable amb rodaments, espiell, pom i tirador, tallavents ocult en la part inferior de la porta, ferraments de penjar i de seguretat, i escuma de poliuretà per a reomplert de la folgança entre bastiment de base i bloc de porta.
Criteri de valoració econòmica: El preu no inclou el rebut en obra del bastiment de base.
Inclou: Neteja del bastiment de base ja instal·lat. Allotjament i calçat del bloc de porta en el bastiment de base. Fixació del bloc de porta al bastiment de base. Reomplert de la folgança entre bastiment de base i block de porta amb escuma de poliuretà. Col·locació de ferraments de tancament i accessoris.
Criteri d'amidament de projecte: Nombre d'unitats previstes, segons documentació gràfica de Projecte.
Criteri de mesura d'obra: Es mesurarà el nombre d'unitats realment executades segons especificacions de Projecte.

| Codi | Ut | Descripció | Rendiment | Preu | Import |
|---|---|---|---|---|---|
| mt22paa020g | U | Bastiment de base d'acer galvanitzat pintat amb pols de polièster de 160 mm d'espessor, amb 8 grapes d'acer antipalanca, per a porta cuirassada d'una fulla. (material) | 1 | 66 | 66.000 |
| mt22paa010caa | U | Block de porta exterior d'entrada a habitatge, cuirassada normalitzada, de fusta, d'una fulla, de 85x203x7 cm, compost per Ànima formada per una planxa plegada d'acer electrogalvanitzat, soldada en ambdues cares a planxes d'acer de 0,8 mm d'espessor i reforçada per perfils omega verticals, d'acer, acabat amb tauler llis en ambdues cares de fusta de pi país, bastidor de tub d'acer i marc d'acer galvanitzat, amb pany de seguretat amb tres punts frontals de tancament (10 pestells), amb tapajunts en ambdues cares, frontisses fabricades amb perfil d'acer, pern i esfera d'acer inoxidable amb rodaments, espiell, pom i tirador penjar i seguretat restants, rivet automàtic al terra, tallavents ocult en la part inferior de la porta i ferraments de penjar i de seguretat restants. (material) | 1 | 797.5 | 797.500 |
| mt22www040 | U | Aerosol de 750 ml d' escuma adhesiva autoexpansiva, elàstica, de poliuretà monocomponent, de 25 kg/m³ de densitat, conductivitat tèrmica 0,0345 W/(mK), 135% d'expansió, elongació fins a ruptura 45% i 7 N/cm² de resistència a tracció, estable de -40°C a 90°C; per a aplicar amb pistola; segons UNE-EN 13165. (material) | 0.1 | 8.37 | 0.837 |
| mo020 | h | Oficial 1ª construcció. (mà d'obra) | 0.599 | 28.42 | 17.024 |
| mo113 | h | Peó ordinari construcció. (mà d'obra) | 0.599 | 23.81 | 14.262 |
| mo017 | h | Oficial 1ª fuster. (mà d'obra) | 1.439 | 28.92 | 41.616 |
| mo058 | h | Ajudant fuster. (mà d'obra) | 1.439 | 25.48 | 36.666 |
| % | % | Costos directes complementaris | 2 % | 973.905 | 19.478 |
|  |  | Costos directes |  |  | 993.383 |

Residus:
- col·locació: mt22paa010caa; factor de residu 0.00165582
- col·locació: mt22www040; factor de residu 0.024

## Recursos

**mt22paa010caa** U Block de porta exterior d'entrada a habitatge
Dades tècniques: Cost energètic 1143.569 MJ; Emissió de CO2 26.831 kg; Codi LER 17 02 01; Massa de l'element 28 kg; Volum 0.025455 m3
Residus:
- embalatge: re150101 Envasos de paper i cartró. (component de residu); rendiment 0.291 kg; Codi LER 15 01 01; Massa de l'element 1 kg; Volum 0.001333 m3
- embalatge: re170203 Plàstic. (component de residu); rendiment 0.164 kg; Codi LER 17 02 03; Massa de l'element 1 kg; Volum 0.001667 m3
- embalatge: re170604 Materials d'aïllament diferents dels especificats en els codis 17 06 01 i 17 06 03. (component de residu); rendiment 0.015 kg; Codi LER 17 06 04; Massa de l'element 1 kg; Volum 0.001667 m3

**mt22www040** U Aerosol de 750 ml d' escuma adhesiva autoexpansiva
Dades tècniques: Cost energètic 4.178 MJ; Emissió de CO2 0.208 kg; Codi LER 17 06 04; Massa de l'element 0.01875 kg; Volum 0.000031 m3
Residus:
- embalatge: re150104 Envasos metàl·lics. (component de residu); rendiment 0.15 kg; Codi LER 15 01 04; Massa de l'element 1 kg; Volum 0.001667 m3
