# Abric retràctil per a moll de càrrega i descàrrega, de lona

- Propietat de l'arxiu: CYPE Ingenieros S.A.
- Format: FIEBDC-3/2016
- Programa: Generador de preus de la construcció. CYPE Ingenieros, S.A.
- Data: 11/03/2024
- Divisa: EUR
- Costos indirectes: 3 %
- IVA: 21 %

## L Fusteria, manyeria, vidres i proteccions solars

### LM Equipament per a molls de càrrega i descàrrega

#### LMA Abrics

**LMA010** U Abric retràctil per a moll de càrrega i descàrrega, de lona.
Abric retràctil per a moll de càrrega i descàrrega, de 3450x3400x600 mm, amb obertura frontal de 2250x2500 mm, de lona de PVC reforçada amb polièster, color negre, amb lona superior de 900 mm d'altura i lones laterals de 600 mm d'amplada, sobre estructura de perfils d'acer galvanitzat, amb braços telescòpics i marc davanter mòbil, bandes de senyalització de color groc en les lones laterals per al posicionament dels vehicles, perfils angulars d'alumini, canaló lateral per a evacuació de l'aigua i cordes de tesat elàstiques.
Inclou: Neteja i preparació de la superfície suport. Replanteig. Muntatge de l'abric. Ajust i fixació de l'abric.
Criteri d'amidament de projecte: Nombre d'unitats previstes, segons documentació gràfica de Projecte.
Criteri de mesura d'obra: Es mesurarà el nombre d'unitats realment executades segons especificacions de Projecte.

| Codi | Ut | Descripció | Rendiment | Preu | Import |
|---|---|---|---|---|---|
| mt26amc010a | U | Abric retràctil per a moll de càrrega i descàrrega, de 3450x3400x600 mm, amb obertura frontal de 2250x2500 mm, de lona de PVC reforçada amb polièster, color negre, amb lona superior de 900 mm d'altura i lones laterals de 600 mm d'amplada, sobre estructura de perfils d'acer galvanitzat, amb braços telescòpics i marc davanter mòbil, bandes de senyalització de color groc en les lones laterals per al posicionament dels vehicles, perfils angulars d'alumini, canaló lateral per a evacuació de l'aigua i cordes de tesat elàstiques. (material) | 1 | 1292.35 | 1292.350 |
| mo011 | h | Oficial 1ª muntador. (mà d'obra) | 7.193 | 29.34 | 211.043 |
| mo080 | h | Ajudant muntador. (mà d'obra) | 7.193 | 25.28 | 181.839 |
| % | % | Costos directes complementaris | 2 % | 1685.232 | 33.705 |
|  |  | Costos directes |  |  | 1718.937 |
