# Cortina per a porta exterior

- Propietat de l'arxiu: CYPE Ingenieros S.A.
- Format: FIEBDC-3/2016
- Programa: Generador de preus de la construcció. CYPE Ingenieros, S.A.
- Data: 11/03/2024
- Divisa: EUR
- Costos indirectes: 3 %
- IVA: 21 %

## L Fusteria, manyeria, vidres i proteccions solars

### LS Proteccions solars

#### LSC Cortines

**LSC010** U Cortina per a porta exterior.
Cortina per a porta exterior, de 1000x2100 mm, formada per cordons flexibles de PVC, color opac, de 4 mm de diàmetre i capçal de PVC, color blanc. Inclús accessoris.
Inclou: Fixació del capçal de la cortina sobre el parament.
Criteri d'amidament de projecte: Nombre d'unitats previstes, segons documentació gràfica de Projecte.
Criteri de mesura d'obra: Es mesurarà el nombre d'unitats realment executades segons especificacions de Projecte.

| Codi | Ut | Descripció | Rendiment | Preu | Import |
|---|---|---|---|---|---|
| mt44cor010a | m² | Cortina per a porta exterior, formada per cordons flexibles de PVC, color opac, de 4 mm de diàmetre. (material) | 2.1 | 26.92 | 56.532 |
| mt44cor040a | m | Capçal de PVC, color blanc, amb accessoris. (material) | 10 | 3.95 | 39.500 |
| mo011 | h | Oficial 1ª muntador. (mà d'obra) | 0.15 | 29.34 | 4.401 |
| mo080 | h | Ajudant muntador. (mà d'obra) | 0.15 | 25.28 | 3.792 |
| % | % | Costos directes complementaris | 2 % | 104.225 | 2.085 |
|  |  | Costos directes |  |  | 106.310 |
