# Tendal punt recte "PERSAX"

- Propietat de l'arxiu: CYPE Ingenieros S.A.
- Format: FIEBDC-3/2016
- Programa: Generador de preus de la construcció. CYPE Ingenieros, S.A.
- Data: 13/06/2024
- Divisa: EUR
- Costos indirectes: 3 %
- IVA: 21 %

## L Fusteria, manyeria, vidres i proteccions solars

### LS Proteccions solars

#### LST Tendals

**LST040** U Tendal punt recte "PERSAX".
Tendal punt recte, model T19 "PERSAX", de 1250 mm de línia i 600 mm de sortida, lona acrílica, resistència a la penetració de l'aigua: 300 mm.c.a, amb ferraments i accessoris de fixació. Inclús ferraments i accessoris.
Inclou: Replanteig. Ancoratge al parament dels elements de fixació. Muntatge del tendal i dels accessoris.
Criteri d'amidament de projecte: Nombre d'unitats previstes, segons documentació gràfica de Projecte.
Criteri de mesura d'obra: Es mesurarà el nombre d'unitats realment executades segons especificacions de Projecte.

| Codi | Ut | Descripció | Rendiment | Preu | Import |
|---|---|---|---|---|---|
| mt44per020aa | U | Tendal punt recte, model T19 "PERSAX", de 1250 mm de línia i 600 mm de sortida, lona acrílica, resistència a la penetració de l'aigua: 300 mm.c.a, amb ferraments i accessoris de fixació. (material) | 1 | 205 | 205.000 |
| mt44per100 | U | Manovella per a accionament manual de tendals "PERSAX" (material) | 1 | 20 | 20.000 |
| mo011 | h | Oficial 1ª muntador. (mà d'obra) | 4.795 | 29.34 | 140.685 |
| mo080 | h | Ajudant muntador. (mà d'obra) | 4.795 | 25.28 | 121.218 |
| % | % | Costos directes complementaris | 2 % | 486.903 | 9.738 |
|  |  | Costos directes |  |  | 496.641 |

Residus:
- col·locació: mt44per020aa; factor de residu 0.004

## Recursos

**mt44per020aa** U Tendal punt recte
Dades tècniques: Cost energètic 744.818 MJ; Emissió de CO2 53.057 kg; Codi LER 20 01 11; Massa de l'element 7.32 kg; Volum 0.00976 m3
Residus:
- embalatge: re170203 Plàstic. (component de residu); rendiment 0.1 kg; Codi LER 17 02 03; Massa de l'element 1 kg; Volum 0.001667 m3
