# Aïllament tèrmic sota forjat, amb morter projectat

- Propietat de l'arxiu: CYPE Ingenieros S.A.
- Format: FIEBDC-3/2016
- Programa: Generador de preus de la construcció. CYPE Ingenieros, S.A.
- Data: 11/03/2024
- Divisa: EUR
- Costos indirectes: 3 %
- IVA: 21 %

## N Aïllaments e impermeabilitzacions

### NA Aïllaments tèrmics

#### NAD Forjats

**NAD020** m² Aïllament tèrmic sota forjat, amb morter projectat.
Aïllament tèrmic sota forjat, amb morter de llana de roca, aïllant tèrmic i acústic, aplicat mecànicament.
Inclou: Protecció dels elements de l'entorn que puguin veure's afectats durant els treballs de projecció de l'aïllament. Aplicació del morter termoaïllant.
Criteri d'amidament de projecte: Superfície mesurada segons documentació gràfica de Projecte.
Criteri de mesura d'obra: Es mesurarà la superfície realment executada segons especificacions de Projecte.

| Codi | Ut | Descripció | Rendiment | Preu | Import |
|---|---|---|---|---|---|
| mt16lri025b | kg | Morter de llana de roca, aïllant tèrmic i acústic, compost per llana de roca, ciment i additius, per a aplicar mitjançant projecció mecànica. (material) | 6.3 | 2.28 | 14.364 |
| mq08mpa030 | h | Maquinària per a projecció de productes aïllants. (maquinària) | 0.205 | 17.08 | 3.501 |
| mo030 | h | Oficial 1ª aplicador de productes aïllants. (mà d'obra) | 0.12 | 28.42 | 3.410 |
| mo068 | h | Ajudant aplicador de productes aïllants. (mà d'obra) | 0.12 | 25.28 | 3.034 |
| % | % | Costos directes complementaris | 2 % | 24.309 | 0.486 |
|  |  | Costos directes |  |  | 24.795 |

Residus:
- col·locació: mt16lri025b; factor de residu 0.012

## Recursos

**mt16lri025b** kg Morter de llana de roca
Dades tècniques: Cost energètic 57.790 MJ; Emissió de CO2 1.500 kg; Codi LER 17 06 04; Massa de l'element 1 kg; Volum 0.001667 m3
