# Aïllament tèrmic de llar o campana de xemeneia

- Propietat de l'arxiu: CYPE Ingenieros S.A.
- Format: FIEBDC-3/2016
- Programa: Generador de preus de la construcció. CYPE Ingenieros, S.A.
- Data: 11/03/2024
- Divisa: EUR
- Costos indirectes: 3 %
- IVA: 21 %

## N Aïllaments e impermeabilitzacions

### NA Aïllaments tèrmics

#### NAH Xemeneies i llars de foc

**NAH010** m² Aïllament tèrmic de llar o campana de xemeneia.
Aïllament tèrmic de llar o campana de xemeneia, amb panell de llana mineral hidròfob, imputrescible, revestit per una de les seves cares amb una làmina d'alumini adherida amb resina orgànica, de 30 mm d'espessor, segons UNE-EN 13162, resistència tèrmica 0,85 m²K/W, conductivitat tèrmica 0,035 W/(mK). Col·locació en obra: a topall, amb fixacions mecàniques.
Inclou: Neteja i preparació de la superfície suport. Replanteig i tall de l'aïllament. Col·locació de l'aïllament. Fixació de l'aïllament.
Criteri d'amidament de projecte: Superfície mesurada segons documentació gràfica de Projecte.
Criteri de mesura d'obra: Es mesurarà la superfície realment executada segons especificacions de Projecte.

| Codi | Ut | Descripció | Rendiment | Preu | Import |
|---|---|---|---|---|---|
| mt16lva080a | m² | Panell de llana mineral hidròfob, imputrescible, revestit per una de les seves cares amb una làmina d'alumini adherida amb resina orgànica, de 30 mm d'espessor, segons UNE-EN 13162, resistència tèrmica 0,85 m²K/W, conductivitat tèrmica 0,035 W/(mK), Euroclasse A1 de reacció al foc segons UNE-EN 13501-1, capacitat d'absorció d'aigua a curt termini <=1 kg/m² i factor de resistència a la difusió del vapor d'aigua 1, amb codi de designació MW-EN 13162-T5-DS(TH)-WS-WL(P), d'aplicació com aïllant tèrmic i protecció preventiva davant el foc de llars i campanes de xemeneies o extractors de fums. (material) | 1.05 | 20.94 | 21.987 |
| mt16aaa020ac | U | Fixació mecànica per plafons aïllants de llana mineral, col·locats directament sobre la superfície suport. (material) | 6.667 | 0.13 | 0.867 |
| mo054 | h | Oficial 1ª muntador d'aïllaments. (mà d'obra) | 0.12 | 29.34 | 3.521 |
| mo101 | h | Ajudant muntador d'aïllaments. (mà d'obra) | 0.12 | 25.28 | 3.034 |
| % | % | Costos directes complementaris | 2 % | 29.409 | 0.588 |
|  |  | Costos directes |  |  | 29.997 |

Residus:
- col·locació: mt16lva080a; factor de residu 0.024

## Recursos

**mt16lva080a** m² Panell de llana mineral hidròfob
Dades tècniques: Cost energètic 47.262 MJ; Emissió de CO2 2.384 kg; Codi LER 17 06 04; Massa de l'element 1.2 kg; Volum 0.002 m3
Residus:
- embalatge: re170203 Plàstic. (component de residu); rendiment 0.034 kg; Codi LER 17 02 03; Massa de l'element 1 kg; Volum 0.001667 m3

**mt16aaa020ac** U Fixació mecànica per plafons aïllants de llana mineral, col·locats directament sobre la superfície suport
Dades tècniques: Cost energètic 0.233 MJ; Emissió de CO2 0.071 kg
Residus:
- embalatge: re150101 Envasos de paper i cartró. (component de residu); rendiment 0.072 kg; Codi LER 15 01 01; Massa de l'element 1 kg; Volum 0.001333 m3
