# Aïllament tèrmic de fronts de forjat i pilars en façana, amb revestiment de suro

- Propietat de l'arxiu: CYPE Ingenieros S.A.
- Format: FIEBDC-3/2016
- Programa: Generador de preus de la construcció. CYPE Ingenieros, S.A.
- Data: 11/03/2024
- Divisa: EUR
- Costos indirectes: 3 %
- IVA: 21 %

## N Aïllaments e impermeabilitzacions

### NA Aïllaments tèrmics

#### NAJ Ponts tèrmics

**NAJ019** m² Aïllament tèrmic de fronts de forjat i pilars en façana, amb revestiment de suro.
Aïllament tèrmic de fronts de forjat i pilars embeguts en el gruix de la façana, format per dues capes de revestiment de suro reforçat amb fibres de vidre, de 2,4 mm de gruix total, aplicat manualment, prèvia aplicació d'emprimació acrílica, reguladora de l'absorció.
Inclou: Preparació de la superfície suport. Aplicació de l'emprimació. Preparació del revestiment. Aplicació del revestiment.
Criteri d'amidament de projecte: Superfície mesurada segons documentació gràfica de Projecte.
Criteri de mesura d'obra: Es mesurarà la superfície realment executada segons especificacions de Projecte.

| Codi | Ut | Descripció | Rendiment | Preu | Import |
|---|---|---|---|---|---|
| mt28rsu005b | l | Emprimació acrílica, reguladora de l'absorció, per a ús en interiors o en exteriors. (material) | 0.04 | 5.37 | 0.215 |
| mt28rsu030b | kg | Revestiment de suro reforçat amb fibres de vidre, per a ús en interiors o en exteriors, a base de copolímers acrílics, suro i fibres de vidre, conductivitat tèrmica 0,059 W/(mK), densitat 1060 kg/m³, transpirable, permeable al vapor d'aigua; segons UNE-EN 1504-2. (material) | 2.88 | 7.43 | 21.398 |
| mo039 | h | Oficial 1ª revocador. (mà d'obra) | 0.216 | 28.42 | 6.139 |
| mo111 | h | Peó especialitzat revocador. (mà d'obra) | 0.18 | 25.02 | 4.504 |
| % | % | Costos directes complementaris | 2 % | 32.256 | 0.645 |
|  |  | Costos directes |  |  | 32.901 |

Residus:
- col·locació: mt28rsu005b Emprimació acrílica, reguladora de l'absorció, per a ús en interiors o en exteriors; factor de residu 0.06
- col·locació: mt28rsu030b; factor de residu 0.007

## Recursos

**mt28rsu005b** l Emprimació acrílica, reguladora de l'absorció, per a ús en interiors o en exteriors
Dades tècniques: Cost energètic 75.650 MJ; Emissió de CO2 2.879 kg; Codi LER 17 09 04; Massa de l'element 1 kg; Volum 0.000667 m3
Residus:
- embalatge: re150104 Envasos metàl·lics. (component de residu); rendiment 0.042 kg; Codi LER 15 01 04; Massa de l'element 1 kg; Volum 0.001667 m3

**mt28rsu030b** kg Revestiment de suro reforçat amb fibres de vidre
Dades tècniques: Cost energètic 67.560 MJ; Emissió de CO2 -1.720 kg; Codi LER 17 02 01; Massa de l'element 1 kg; Volum 0.000909 m3
