# Aïllament termoacústic sota terres de fusta i laminats, amb llanes minerals

- Propietat de l'arxiu: CYPE Ingenieros S.A.
- Format: FIEBDC-3/2016
- Programa: Generador de preus de la construcció. CYPE Ingenieros, S.A.
- Data: 11/03/2024
- Divisa: EUR
- Costos indirectes: 3 %
- IVA: 21 %

## N Aïllaments e impermeabilitzacions

### NA Aïllaments tèrmics

#### NAM Sòls de fusta i laminats

**NAM010** m² Aïllament termoacústic sota terres de fusta i laminats, amb llanes minerals.
Aïllament termoacústic sota terres de fusta i laminats, format per panell rígid de llana mineral, segons UNE-EN 13162, no revestit, de 20 mm d'espessor, resistència tèrmica >= 0,55 m²K/W, conductivitat tèrmica 0,036 W/(mK), col·locat a topall, simplement recolzat, tapat amb film de polietilè de 0,2 mm d'espessor i desolidarització perimetral realitzada amb el mateix material aïllant, preparat per a rebre directament el sòl de fusta o laminat. Inclús cinta autoadhesiva per a segellat de junts.
Inclou: Neteja i preparació de la superfície suport. Replanteig i tall de l'aïllament. Col·locació de l'aïllament. Col·locació del film de polietilè. Segellat de junts del film de polietilè.
Criteri d'amidament de projecte: Superfície mesurada segons documentació gràfica de Projecte.
Criteri de mesura d'obra: Es mesurarà la superfície realment executada segons especificacions de Projecte.

| Codi | Ut | Descripció | Rendiment | Preu | Import |
|---|---|---|---|---|---|
| mt16lra050k | m² | Panell rígid de llana mineral, segons UNE-EN 13162, no revestit, de 20 mm d'espessor, resistència tèrmica >= 0,55 m²K/W, conductivitat tèrmica 0,036 W/(mK), Euroclasse A2-s1, d0 de reacció al foc segons UNE-EN 13501-1, i factor de resistència a la difusió del vapor d'aigua 1. (material) | 1.1 | 6.84 | 7.524 |
| mt16png010d | m² | Film de polietilè de 0,2 mm d'espessor i 184 g/m² de massa superficial. (material) | 1.1 | 0.41 | 0.451 |
| mt16aaa030 | m | Cinta autoadhesiva per closa de juntes. (material) | 0.25 | 0.3 | 0.075 |
| mo054 | h | Oficial 1ª muntador d'aïllaments. (mà d'obra) | 0.144 | 29.34 | 4.225 |
| mo101 | h | Ajudant muntador d'aïllaments. (mà d'obra) | 0.144 | 25.28 | 3.640 |
| % | % | Costos directes complementaris | 2 % | 15.915 | 0.318 |
|  |  | Costos directes |  |  | 16.233 |

Residus:
- col·locació: mt16lra050k; factor de residu 0.048
- col·locació: mt16png010d Film de polietilè de 0,2 mm d'espessor i 184 g/m² de massa superficial; factor de residu 0.06
- col·locació: mt16aaa030 Cinta autoadhesiva per closa de juntes; factor de residu 0.07

## Recursos

**mt16lra050k** m² Panell rígid de llana mineral
Dades tècniques: Cost energètic 48.557 MJ; Emissió de CO2 1.315 kg; Codi LER 17 06 04; Massa de l'element 0.8 kg; Volum 0.001333 m3
Residus:
- embalatge: re170203 Plàstic. (component de residu); rendiment 0.024 kg; Codi LER 17 02 03; Massa de l'element 1 kg; Volum 0.001667 m3

**mt16png010d** m² Film de polietilè de 0,2 mm d'espessor i 184 g/m² de massa superficial
Dades tècniques: Cost energètic 27.540 MJ; Emissió de CO2 1.010 kg; Codi LER 17 06 04; Massa de l'element 0.184 kg; Volum 0.000307 m3
Residus:
- embalatge: re170203 Plàstic; rendiment 0.024 kg

**mt16aaa030** m Cinta autoadhesiva per closa de juntes
Dades tècniques: Cost energètic 0.339 MJ; Emissió de CO2 0.017 kg; Codi LER 17 06 04; Massa de l'element 0.0025 kg; Volum 0.000004 m3
Residus:
- embalatge: re170203 Plàstic; rendiment 0.001 kg
