# Aïllament acústic a soroll aeri de baixant, amb làmines bituminoses

- Propietat de l'arxiu: CYPE Ingenieros S.A.
- Format: FIEBDC-3/2016
- Programa: Generador de preus de la construcció. CYPE Ingenieros, S.A.
- Data: 11/03/2024
- Divisa: EUR
- Costos indirectes: 3 %
- IVA: 21 %

## N Aïllaments e impermeabilitzacions

### NB Aïllaments acústics

#### NBA Canonades i baixants

**NBA010** m² Aïllament acústic a soroll aeri de baixant, amb làmines bituminoses.
Aïllament acústic a soroll aeri de baixant situada en conducte per a instal·lacions folrat amb fusta, mitjançant el revestiment de cadascuna de les cares interiors del folrat amb làmina bituminosa autoadhesiva fonoabsorbent amb armadura de polipropilè, de 4 mm d'espessor i 5 kg/m² de massa superficial.
Inclou: Neteja de la superfície suport. Tall del rotllo en trams. Col·locació de l'aïllament.
Criteri d'amidament de projecte: Superfície mesurada segons documentació gràfica de Projecte.
Criteri de mesura d'obra: Es mesurarà la superfície realment executada segons especificacions de Projecte.

| Codi | Ut | Descripció | Rendiment | Preu | Import |
|---|---|---|---|---|---|
| mt17lbr010a | m² | Làmina bituminosa autoadhesiva fonoabsorbent amb armadura de polipropilè, de 4 mm d'espessor i 5 kg/m² de massa superficial, impermeable a l'aigua; amb 27 dB d'índex global de reducció acústica, Rw (material) | 1.05 | 38.59 | 40.520 |
| mo054 | h | Oficial 1ª muntador d'aïllaments. (mà d'obra) | 0.096 | 29.34 | 2.817 |
| mo101 | h | Ajudant muntador d'aïllaments. (mà d'obra) | 0.096 | 25.28 | 2.427 |
| % | % | Costos directes complementaris | 2 % | 45.764 | 0.915 |
|  |  | Costos directes |  |  | 46.679 |

Residus:
- col·locació: mt17lbr010a; factor de residu 0.035

## Recursos

**mt17lbr010a** m² Làmina bituminosa autoadhesiva fonoabsorbent amb armadura de polipropilè
Dades tècniques: Cost energètic 292.232 MJ; Emissió de CO2 8.237 kg; Codi LER 17 03 02; Massa de l'element 5 kg; Volum 0.005 m3
Residus:
- embalatge: re170203 Plàstic. (component de residu); rendiment 0.07 kg; Codi LER 17 02 03; Massa de l'element 1 kg; Volum 0.001667 m3
