# Aïllament acústic del perímetre de recolzament de full de fàbrica, amb banda desolidaritzadora viscoelàstica

- Propietat de l'arxiu: CYPE Ingenieros S.A.
- Format: FIEBDC-3/2016
- Programa: Generador de preus de la construcció. CYPE Ingenieros, S.A.
- Data: 11/03/2024
- Divisa: EUR
- Costos indirectes: 3 %
- IVA: 21 %

## N Aïllaments e impermeabilitzacions

### NB Aïllaments acústics

#### NBJ Ponts acústics

**NBJ007** m Aïllament acústic del perímetre de recolzament de full de fàbrica, amb banda desolidaritzadora viscoelàstica.
Aïllament acústic del perímetre de recolzament de full de fàbrica, realitzat amb banda viscoelàstica desolidaritzant, d'alta densitat, de 100 mm d'amplada i de 4 mm d'espessor, rigidesa dinàmica 18 MN/m³; fixada a les trobades amb altres elements verticals amb adhesiu de cloroprè, de base solvent monocomponent, per garantir la seva desolidarització i optimitzar l'aïllament acústic.
Inclou: Neteja i preparació de la superfície. Tall de la banda desolidaritzadora. Col·locació de les bandes elàstiques en la base i en els laterals. Col·locació de les bandes elàstiques en la trobada de la fàbrica amb el forjat superior.
Criteri d'amidament de projecte: Longitud mesurada segons documentació gràfica de Projecte.
Criteri de mesura d'obra: Es mesurarà la longitud realment executada segons especificacions de Projecte.

| Codi | Ut | Descripció | Rendiment | Preu | Import |
|---|---|---|---|---|---|
| mt16pnc012a | m | Banda viscoelàstica desolidaritzant, d'alta densitat, de 100 mm d'amplada i de 4 mm d'espessor, rigidesa dinàmica 18 MN/m³. (material) | 1.1 | 1.23 | 1.353 |
| mt18dww020a | l | Adhesiu de cloroprè, de base solvent monocomponent. (material) | 0.04 | 6.61 | 0.264 |
| mo113 | h | Peó ordinari construcció. (mà d'obra) | 0.06 | 23.81 | 1.429 |
| % | % | Costos directes complementaris | 2 % | 3.046 | 0.061 |
|  |  | Costos directes |  |  | 3.107 |
