# Aïllament acústic a soroll aeri i d'impacte de sòls flotants, amb làmines de polietilè

- Propietat de l'arxiu: CYPE Ingenieros S.A.
- Format: FIEBDC-3/2016
- Programa: Generador de preus de la construcció. CYPE Ingenieros, S.A.
- Data: 11/03/2024
- Divisa: EUR
- Costos indirectes: 3 %
- IVA: 21 %

## N Aïllaments e impermeabilitzacions

### NB Aïllaments acústics

#### NBL Sòls flotants

**NBL020** m² Aïllament acústic a soroll aeri i d'impacte de sòls flotants, amb làmines de polietilè.
Aïllament acústic a soroll aeri i d'impacte de sòls flotants, realitzat amb làmines d'escuma de polietilè reticulat de 5 mm d'espessor, disposades a testa i desolidarització perimetral realitzada amb el mateix material aïllant; preparat per a rebre una base de paviment de morter o formigó. Inclús cinta autoadhesiva per a segellat de junts.
Inclou: Neteja i preparació de la superfície suport. Col·locació de l'aïllament. Tall de l'aïllament. Segellat de juntes i unions.
Criteri d'amidament de projecte: Superfície mesurada segons documentació gràfica de Projecte.
Criteri de mesura d'obra: Es mesurarà la superfície realment executada segons especificacions de Projecte.

| Codi | Ut | Descripció | Rendiment | Preu | Import |
|---|---|---|---|---|---|
| mt16ptd040aa | m² | Làmina d'escuma de polietilè reticulat, de 5 mm d'espessor, resistència tèrmica 0,135 m²K/W, conductivitat tèrmica 0,037 W/(mK) i rigidesa dinàmica 90 MN/m³, Euroclasse F de reacció al foc segons UNE-EN 13501-1; proporcionant una reducció del nivell global de pressió de soroll d'impactes de 20 dB i una reducció del nivell global ponderat de pressió de soroll aeri de 8 dBA, subministrada en rotllos de 1x15 m. (material) | 1.22 | 1.94 | 2.367 |
| mt16aaa030 | m | Cinta autoadhesiva per closa de juntes. (material) | 0.1 | 0.3 | 0.030 |
| mo054 | h | Oficial 1ª muntador d'aïllaments. (mà d'obra) | 0.06 | 29.34 | 1.760 |
| mo101 | h | Ajudant muntador d'aïllaments. (mà d'obra) | 0.06 | 25.28 | 1.517 |
| % | % | Costos directes complementaris | 2 % | 5.674 | 0.113 |
|  |  | Costos directes |  |  | 5.787 |

Residus:
- col·locació: mt16ptd040aa; factor de residu 0.06
- col·locació: mt16aaa030 Cinta autoadhesiva per closa de juntes; factor de residu 0.07

## Recursos

**mt16ptd040aa** m² Làmina d'escuma de polietilè reticulat
Dades tècniques: Cost energètic 20.826 MJ; Emissió de CO2 0.772 kg; Codi LER 17 06 04; Massa de l'element 0.135 kg; Volum 0.000225 m3
Residus:
- embalatge: re170203 Plàstic. (component de residu); rendiment 0.024 kg; Codi LER 17 02 03; Massa de l'element 1 kg; Volum 0.001667 m3

**mt16aaa030** m Cinta autoadhesiva per closa de juntes
Dades tècniques: Cost energètic 0.339 MJ; Emissió de CO2 0.017 kg; Codi LER 17 06 04; Massa de l'element 0.0025 kg; Volum 0.000004 m3
Residus:
- embalatge: re170203 Plàstic; rendiment 0.001 kg
