# Aïllament acústic a soroll d'impacte de sòls flotants, amb làmines de polietilè

- Propietat de l'arxiu: CYPE Ingenieros S.A.
- Format: FIEBDC-3/2016
- Programa: Generador de preus de la construcció. CYPE Ingenieros, S.A.
- Data: 11/03/2024
- Divisa: EUR
- Costos indirectes: 3 %
- IVA: 21 %

## N Aïllaments e impermeabilitzacions

### NB Aïllaments acústics

#### NBL Sòls flotants

**NBL021** m² Aïllament acústic a soroll d'impacte de sòls flotants, amb làmines de polietilè.
Aïllament acústic a soroll d'impacte de sòls flotants, realitzat amb làmines d'escuma de polietilè d'alta densitat de 3 mm d'espessor, disposades amb cavalcament entre elles i desolidarització perimetral realitzada amb banda de polietilè, de 5 mm d'espessor i 20 cm d'amplada, densitat 20 kg/m³; preparat per a rebre una base de paviment de morter o formigó. Inclús cinta viscoelàstica autoadhesiva, per closa de juntes.
Inclou: Neteja i preparació de la superfície suport. Col·locació de l'aïllament sobre el forjat. Tall de l'aïllament. Col·locació de la banda perimetral. Segellat de juntes i unions.
Criteri d'amidament de projecte: Superfície mesurada segons documentació gràfica de Projecte.
Criteri de mesura d'obra: Es mesurarà la superfície realment executada segons especificacions de Projecte.

| Codi | Ut | Descripció | Rendiment | Preu | Import |
|---|---|---|---|---|---|
| mt16pnc020a | m² | Làmina d'escuma de polietilè d'alta densitat de 3 mm d'espessor; proporcionant una reducció del nivell global de pressió de soroll d'impactes de 16 dB. (material) | 1.05 | 0.52 | 0.546 |
| mt16pnc030a | m | Banda de polietilè, de 5 mm d'espessor i 20 cm d'amplada, densitat 20 kg/m³, complement per evitar ponts acústics en punts de trobada verticals. (material) | 1.05 | 0.35 | 0.368 |
| mt16pnc010a | m | Cinta viscoelàstica autoadhesiva, amb autoprotecció d'alumini, de 50 mm d'amplada i de 1,5 mm d'espessor, per closa de juntes. (material) | 0.1 | 0.8 | 0.080 |
| mo054 | h | Oficial 1ª muntador d'aïllaments. (mà d'obra) | 0.072 | 29.34 | 2.112 |
| mo101 | h | Ajudant muntador d'aïllaments. (mà d'obra) | 0.036 | 25.28 | 0.910 |
| % | % | Costos directes complementaris | 2 % | 4.016 | 0.080 |
|  |  | Costos directes |  |  | 4.096 |

Residus:
- col·locació: mt16pnc020a; factor de residu 0.06
- col·locació: mt16pnc030a; factor de residu 0.06

## Recursos

**mt16pnc020a** m² Làmina d'escuma de polietilè d'alta densitat de 3 mm d'espessor; proporcionant una reducció del nivell global de
Dades tècniques: Cost energètic 10.548 MJ; Emissió de CO2 0.407 kg; Codi LER 17 06 04; Massa de l'element 0.06 kg; Volum 0.0001 m3
Residus:
- embalatge: re170203 Plàstic. (component de residu); rendiment 0.024 kg; Codi LER 17 02 03; Massa de l'element 1 kg; Volum 0.001667 m3

**mt16pnc030a** m Banda de polietilè
Dades tècniques: Cost energètic 2.838 MJ; Emissió de CO2 0.102 kg; Codi LER 17 06 04; Massa de l'element 0.02 kg; Volum 0.000033 m3
Residus:
- embalatge: re170203 Plàstic; rendiment 0.001 kg
