# Aïllament acústic a soroll aeri, en partició interior de full de fàbrica, amb panells de poliestirè expandit

- Propietat de l'arxiu: CYPE Ingenieros S.A.
- Format: FIEBDC-3/2016
- Programa: Generador de preus de la construcció. CYPE Ingenieros, S.A.
- Data: 11/03/2024
- Divisa: EUR
- Costos indirectes: 3 %
- IVA: 21 %

## N Aïllaments e impermeabilitzacions

### NB Aïllaments acústics

#### NBP Particions

**NBP011** m² Aïllament acústic a soroll aeri, en partició interior de full de fàbrica, amb panells de poliestirè expandit.
Aïllament acústic, a soroll aeri, en partició interior de full de fàbrica, realitzat amb panell rígid de poliestirè expandit elastificat, amb una làmina pesada en el seu interior d'EPDM de 5 kg/m², segons UNE-EN 13163, de superfície llisa i mecanitzat lateral de mitja mossa, de 42 mm d'espessor, resistència tèrmica 1,25 m²K/W, conductivitat tèrmica 0,033 W/(mK), col·locat a topall i amb paletades d'adhesiu cimentós.
Inclou: Tall de l'aïllament. Aplicació de l'adhesiu. Col·locació de l'aïllament. Resolució de punts singulars.
Criteri d'amidament de projecte: Superfície mesurada segons documentació gràfica de Projecte.
Criteri de mesura d'obra: Es mesurarà la superfície realment executada segons especificacions de Projecte.

| Codi | Ut | Descripció | Rendiment | Preu | Import |
|---|---|---|---|---|---|
| mt16pel060cph | m² | Panell rígid de poliestirè expandit elastificat, amb una làmina pesada en el seu interior d'EPDM de 5 kg/m², segons UNE-EN 13163, de superfície llisa i mecanitzat lateral de mitja mossa, de 42 mm d'espessor, resistència tèrmica 1,25 m²K/W, conductivitat tèrmica 0,033 W/(mK), Euroclasse E de reacció al foc segons UNE-EN 13501-1, amb codi de designació EPS-EN 13163-T3-L3-W2-S5-P10-BS50-DS(N)2; proporcionant una millora de l'índex global de reducció acústica ponderat A de 58 dBA. (material) | 1.05 | 26.02 | 27.321 |
| mt16aaa040b | kg | Adhesiu cimentós per a fixació de panells aïllants, en paraments verticals. (material) | 1 | 0.45 | 0.450 |
| mo054 | h | Oficial 1ª muntador d'aïllaments. (mà d'obra) | 0.12 | 29.34 | 3.521 |
| mo101 | h | Ajudant muntador d'aïllaments. (mà d'obra) | 0.06 | 25.28 | 1.517 |
| % | % | Costos directes complementaris | 2 % | 32.809 | 0.656 |
|  |  | Costos directes |  |  | 33.465 |

Residus:
- col·locació: mt16pel060cph; factor de residu 0.024
- col·locació: mt16aaa040b Adhesiu cimentós per a fixació de panells aïllants, en paraments verticals; factor de residu 0.07

## Recursos

**mt16pel060cph** m² Panell rígid de poliestirè expandit elastificat
Dades tècniques: Cost energètic 61.178 MJ; Emissió de CO2 2.142 kg; Codi LER 17 06 04; Massa de l'element 0.63 kg; Volum 0.00105 m3
Residus:
- embalatge: re170203 Plàstic. (component de residu); rendiment 0.034 kg; Codi LER 17 02 03; Massa de l'element 1 kg; Volum 0.001667 m3

**mt16aaa040b** kg Adhesiu cimentós per a fixació de panells aïllants, en paraments verticals
Dades tècniques: Cost energètic 3.871 MJ; Emissió de CO2 0.344 kg; Codi LER 17 09 04; Massa de l'element 1 kg; Volum 0.000667 m3
Residus:
- embalatge: re170203 Plàstic; rendiment 0.003 kg
