# Impermeabilització de junt de construcció en contacte amb l'aigua, amb perfil hidroexpansiu

- Propietat de l'arxiu: CYPE Ingenieros S.A.
- Format: FIEBDC-3/2016
- Programa: Generador de preus de la construcció. CYPE Ingenieros, S.A.
- Data: 11/03/2024
- Divisa: EUR
- Costos indirectes: 3 %
- IVA: 21 %

## N Aïllaments e impermeabilitzacions

### NI Impermeabilitzacions

#### NIJ Junts

**NIJ111** m Impermeabilització de junt de construcció en contacte amb l'aigua, amb perfil hidroexpansiu.
Impermeabilització de junt de construcció, vertical o horitzontal, exposada a pressió hidrostàtica, temporal o permanent, amb perfil hidroexpansiu de bentonita, d'expansió controlada en contacte amb aigua, de 20x10 mm, col·locada amb cavalcaments, fixat amb adhesiu i claus cada 30 cm.
Inclou: Neteja del suport. Replanteig. Aplicació de l'adhesiu. Col·locació del perfil. Fixació mecànica del perfil.
Criteri d'amidament de projecte: Longitud mesurada segons documentació gràfica de Projecte.
Criteri de mesura d'obra: Es mesurarà la longitud realment executada segons especificacions de Projecte.

| Codi | Ut | Descripció | Rendiment | Preu | Import |
|---|---|---|---|---|---|
| mt15sja160a | m | Perfil hidroexpansiu de bentonita, d'expansió controlada en contacte amb aigua, de 20x10 mm. (material) | 1.05 | 3.35 | 3.518 |
| mt15sja165 | l | Emprimació adhesiva per a perfils hidroexpansius de bentonita. (material) | 0.015 | 7.3 | 0.110 |
| mt50spa100a | U | Punta d'acer de 14x40 mm (diàmetre 2,3 mm). (material) | 3 | 0.02 | 0.060 |
| mo032 | h | Oficial 1ª aplicador de productes impermeabilitzants. (mà d'obra) | 0.144 | 28.42 | 4.092 |
| % | % | Costos directes complementaris | 2 % | 7.780 | 0.156 |
|  |  | Costos directes |  |  | 7.936 |

Residus:
- col·locació: mt15sja160a Perfil hidroexpansiu de bentonita, d'expansió controlada en contacte amb aigua, de 20x10 mm; factor de residu 0.0133333
- col·locació: mt15sja165 Emprimació adhesiva per a perfils hidroexpansius de bentonita; factor de residu 0.0506425

## Recursos

**mt15sja160a** m Perfil hidroexpansiu de bentonita, d'expansió controlada en contacte amb aigua, de 20x10 mm
Dades tècniques: Cost energètic 3.00e-05 MJ; Emissió de CO2 3.00e-06 kg; Codi LER 01 04 09; Massa de l'element 0.0003 kg

**mt15sja165** l Emprimació adhesiva per a perfils hidroexpansius de bentonita
Dades tècniques: Cost energètic 104.244 MJ; Emissió de CO2 3.961 kg; Codi LER 17 09 04; Massa de l'element 1.2 kg; Volum 0.0008 m3
Residus:
- embalatge: re150104 Envasos metàl·lics. (component de residu); rendiment 0.049 kg; Codi LER 15 01 04; Massa de l'element 1 kg; Volum 0.001667 m3
