# Coberta inclinada, sistema Borjasystem "TEJAS BORJA"

- Propietat de l'arxiu: CYPE Ingenieros S.A.
- Format: FIEBDC-3/2016
- Programa: Generador de preus de la construcció. CYPE Ingenieros, S.A.
- Data: 11/03/2024
- Divisa: EUR
- Costos indirectes: 3 %
- IVA: 21 %

## Q Cobertes

### QT Inclinades

#### QTX Sistemes de terrats

**QTX150** m² Coberta inclinada, sistema Borjasystem "TEJAS BORJA".
Coberta inclinada, sistema Borjasystem "TEJAS BORJA", amb una pendent mínima del 30%, sobre vessant formada per forjat de formigó, realitzada amb fre de vapor amb estanquitat a l'aire, impermeable a l'aigua de pluja, de polipropilè "TEJAS BORJA", impermeabilització amb làmina impermeabilitzant de microfibres de polipropilè, TB 180 Premium "TEJAS BORJA" segellada amb cinta autoadhesiva "TEJAS BORJA", de cautxú, revestida amb una làmina de polietilè, sobre la què es col·loca una cobertura de teules ceràmiques mixtes TB-10 Tech "TEJAS BORJA", acabat BorjaLINE Tierra, 47,5x28,2 cm fixades amb escuma de poliuretà i ancoratges mecànics, sobre enllistonat doble de fusta. Inclús cargols per a la fixació de les llates d'empostissar, cinta autoadhesiva "TEJAS BORJA", per al segellat de forats, rematades i peces especials.
Criteri de valoració econòmica: El preu no inclou la superfície suport ni l'aïllament tèrmic.
Inclou: Neteja de la superfície suport. Col·locació de la impermeabilització. Replantejament i traçat de tremujals, aiguafons i enllaços. Fixació de l'enllistonat a intervals regulars. Col·locació i fixació de les teules. Resolució de punts singulars.
Criteri d'amidament de projecte: Superfície de l'aiguavés mesurada en veritable magnitud, segons documentació gràfica de Projecte, sense tenir en compte el cavalcament corresponent de la teula.
Criteri de mesura d'obra: Es mesurarà, en veritable magnitud, la superfície realment executada segons especificacions de Projecte, sense tenir en compte el cavalcament corresponent de la teula.

| Codi | Ut | Descripció | Rendiment | Preu | Import |
|---|---|---|---|---|---|
| mt15tbo010a | m² | Fre de vapor amb estanquitat a l'aire, impermeable a l'aigua de pluja, de polipropilè "TEJAS BORJA", 98 g/m², de 15 m de gruix d'aire equivalent enfront de la difusió de vapor d'aigua, segons UNE-EN 1931, Euroclasse E de reacció al foc, segons UNE-EN 13501-1, subministrat en rotllos de 1,50x50 m, segons UNE-EN 13984. (material) | 1 | 1.05 | 1.050 |
| mt15tbo020a | m² | Làmina impermeabilitzant de microfibres de polipropilè, TB 180 Premium "TEJAS BORJA", de 180 g/m², (Euroclasse E de reacció al foc), segons UNE-EN 13501-1, estanquitat a l'aigua classe W1, segons UNE-EN 1928, subministrada en rotllos de 1,50x50 m, segons UNE-EN 13859-1. (material) | 1.1 | 1.8 | 1.980 |
| mt15tbo030 | m | Cinta autoadhesiva "TEJAS BORJA", de polièster, de 0,29 mm d'espessor i 50 mm d'amplada, rang de temperatura de treball de -40 a 100°C, per a la fixació i el segellat de làmines impermeabilitzants i per al control del vapor, subministrada en rotllos de 25 m de longitud. (material) | 0.8 | 0.43 | 0.344 |
| mt15tbo040 | m | Cinta autoadhesiva "TEJAS BORJA", de cautxú, revestida amb una làmina de polietilè, rang de temperatura de treball de -30 a 80°C, per a aplicar en interiors i exteriors, subministrada en rotllos de 0,04x30 m de longitud. (material) | 2 | 0.29 | 0.580 |
| mt13psb010a | m | Llistó "TEJAS BORJA", de fusta massissa tractada en autoclau, 40x30 mm. (material) | 4.6 | 1.06 | 4.876 |
| mt13psb110d | U | Cargol d'acer inoxidable i tac de niló, "TEJAS BORJA", de 8 mm de diàmetre i 80 mm de longitud. (material) | 6 | 0.19 | 1.140 |
| mt13psb100a | U | Cargol d'acer galvanitzat "TEJAS BORJA", de 6 mm de diàmetre i 70 mm de longitud. (material) | 6 | 0.14 | 0.840 |
| mt13tmb010ac | U | Teula ceràmica mixta TB-10 Tech "TEJAS BORJA", acabat BorjaLINE Tierra, 47,5x28,2 cm, segons UNE-EN 1304. (material) | 10.3 | 3.08 | 31.724 |
| mt13tmb015ac | U | Teula ceràmica de ventilació TB-10 Tech "TEJAS BORJA", acabat BorjaLINE Tierra, 47,5x28,2x7,5 cm, per a teules mixtes, segons UNE-EN 1304. (material) | 0.1 | 51.55 | 5.155 |
| mt13tmb011ac | U | Cavalló ceràmic TB-10 Tech "TEJAS BORJA", acabat BorjaLINE Tierra, 44x28,5x10,5 cm, per a teules mixtes, segons UNE-EN 1304. (material) | 0.032 | 12.41 | 0.397 |
| mt13psb050a | m | Pinta de ràfec "TEJAS BORJA", acabat llis, de polipropilè, color vermell RAL 8040, de 100 mm d'altura; per evitar l'entrada de fulles i ocells sense obstaculitzar la ventilació en cobertes inclinades. (material) | 0.2 | 0.81 | 0.162 |
| mt13psb030 | U | Suport regulable, "TEJAS BORJA", d'acer zincat, de 40 mm d'amplada i 1,1 mm de gruix, per a altures entre 190 i 245 mm, per a llistó de carener. (material) | 0.2 | 1.45 | 0.290 |
| mt13psb010b | m | Llistó de carener "TEJAS BORJA", de fusta massissa tractada en autoclau, 40x30 mm. (material) | 0.015 | 1.06 | 0.016 |
| mt15tbo050a | m | Banda de reforç sota carener de polipropilè, TB Roll "TEJAS BORJA", color vermell RAL 8040, amb dues franges laterals d'alumini en la cara superior i dues cintes flexibles de butil en la cara inferior, rang de temperatura de treball de -30 a 80°C, per a aplicar en interiors i exteriors, subministrada en rotllos de 0,39x5 m de longitud. (material) | 0.1 | 3.98 | 0.398 |
| mt13psb120a | U | Cargol d'acer bicromatat, "TEJAS BORJA", de 4 mm de diàmetre i 50 mm de longitud. (material) | 10 | 0.05 | 0.500 |
| mt13psb040 | U | Aerosol de 750 cm³ d'escuma de poliuretà, "TEJAS BORJA", de 17 kg/m³ de densitat, estable de -40°C a 90°C; per a aplicar amb pistola; segons UNE-EN 13165. (material) | 0.03 | 5.85 | 0.176 |
| mo020 | h | Oficial 1ª construcció. (mà d'obra) | 0.539 | 28.42 | 15.318 |
| mo113 | h | Peó ordinari construcció. (mà d'obra) | 0.539 | 23.81 | 12.834 |
| % | % | Costos directes complementaris | 2 % | 77.780 | 1.556 |
|  |  | Costos directes |  |  | 79.336 |

Residus:
- col·locació: mt15tbo010a; factor de residu 0.07
- col·locació: mt15tbo020a; factor de residu 0.07
- col·locació: mt15tbo040; factor de residu 0.055
- col·locació: mt13psb010a Llistó "TEJAS BORJA", de fusta massissa tractada en autoclau, 40x30 mm; factor de residu 0.014
- col·locació: mt13psb110d Cargol d'acer inoxidable i tac de niló, "TEJAS BORJA", de 8 mm de diàmetre i 80 mm de longitud; factor de residu 0.00468182
- col·locació: mt13psb100a Cargol d'acer galvanitzat "TEJAS BORJA", de 6 mm de diàmetre i 70 mm de longitud; factor de residu 0.00485075
- col·locació: mt13tmb010ac Teula ceràmica mixta TB-10 Tech "TEJAS BORJA", acabat BorjaLINE Tierra, 47,5x28,2 cm, segons UNE-EN 1304; factor de residu 0.0280586
- col·locació: mt13tmb015ac; factor de residu 0.0196
- col·locació: mt13tmb011ac; factor de residu 0.0196
- col·locació: mt13psb050a; factor de residu 0.0275
- col·locació: mt13psb030; factor de residu 0.02
- col·locació: mt13psb010b Llistó de carener "TEJAS BORJA", de fusta massissa tractada en autoclau, 40x30 mm; factor de residu 0.014
- col·locació: mt15tbo050a; factor de residu 0.0275
- col·locació: mt13psb120a Cargol d'acer bicromatat, "TEJAS BORJA", de 4 mm de diàmetre i 50 mm de longitud; factor de residu 0.00505263
- col·locació: mt13psb040; factor de residu 0.06

## Recursos

**mt15tbo010a** m² Fre de vapor amb estanquitat a l'aire
Dades tècniques: Cost energètic 11.432 MJ; Emissió de CO2 0.401 kg; Codi LER 17 06 04; Massa de l'element 0.098 kg; Volum 0.000163 m3
Residus:
- embalatge: re170203 Plàstic. (component de residu); rendiment 0.024 kg; Codi LER 17 02 03; Massa de l'element 1 kg; Volum 0.001667 m3

**mt15tbo020a** m² Làmina impermeabilitzant de microfibres de polipropilè
Dades tècniques: Cost energètic 19.053 MJ; Emissió de CO2 0.639 kg; Codi LER 17 06 04; Massa de l'element 0.18 kg; Volum 0.0003 m3
Residus:
- embalatge: re170203 Plàstic; rendiment 0.024 kg

**mt15tbo030** m Cinta autoadhesiva "TEJAS BORJA"
Dades tècniques: Cost energètic 0.449 MJ; Emissió de CO2 0.020 kg
Residus:
- embalatge: re170203 Plàstic; rendiment 0.001 kg

**mt15tbo040** m Cinta autoadhesiva "TEJAS BORJA"
Dades tècniques: Cost energètic 0.496 MJ; Emissió de CO2 0.071 kg; Codi LER 17 09 04; Massa de l'element 0.005 kg; Volum 0.000003 m3
Residus:
- embalatge: re150101 Envasos de paper i cartró. (component de residu); rendiment 0.058 kg; Codi LER 15 01 01; Massa de l'element 1 kg; Volum 0.001333 m3

**mt13psb010a** m Llistó "TEJAS BORJA", de fusta massissa tractada en autoclau, 40x30 mm
Dades tècniques: Cost energètic 68.114 MJ; Emissió de CO2 -0.920 kg; Codi LER 17 02 01; Massa de l'element 0.5 kg; Volum 0.000455 m3
Residus:
- embalatge: re170203 Plàstic; rendiment 0.002 kg

**mt13psb110d** U Cargol d'acer inoxidable i tac de niló, "TEJAS BORJA", de 8 mm de diàmetre i 80 mm de longitud
Dades tècniques: Cost energètic 1.196 MJ; Emissió de CO2 0.149 kg; Codi LER 17 04 05; Massa de l'element 0.022 kg; Volum 0.00001 m3
Residus:
- embalatge: re150101 Envasos de paper i cartró; rendiment 0.001 kg

**mt13psb100a** U Cargol d'acer galvanitzat "TEJAS BORJA", de 6 mm de diàmetre i 70 mm de longitud
Dades tècniques: Cost energètic 0.340 MJ; Emissió de CO2 0.035 kg; Codi LER 17 04 05; Massa de l'element 0.0134 kg; Volum 0.000006 m3
Residus:
- embalatge: re150101 Envasos de paper i cartró; rendiment 0.001 kg

**mt13tmb010ac** U Teula ceràmica mixta TB-10 Tech "TEJAS BORJA", acabat BorjaLINE Tierra, 47,5x28,2 cm, segons UNE-EN 1304
Dades tècniques: Cost energètic 13.401 MJ; Emissió de CO2 0.694 kg; Codi LER 17 01 03; Massa de l'element 3.45 kg; Volum 0.00276 m3
Residus:
- embalatge: re170201 Fusta. (component de residu); rendiment 0.003 kg; Codi LER 17 02 01; Massa de l'element 1 kg; Volum 0.000909 m3
- embalatge: re170203 Plàstic; rendiment 0.002 kg

**mt13tmb015ac** U Teula ceràmica de ventilació TB-10 Tech "TEJAS BORJA"
Dades tècniques: Cost energètic 13.957 MJ; Emissió de CO2 0.724 kg; Codi LER 17 01 03; Massa de l'element 3.6 kg; Volum 0.00288 m3
Residus:
- embalatge: re170201 Fusta; rendiment 0.003 kg
- embalatge: re170203 Plàstic; rendiment 0.002 kg

**mt13tmb011ac** U Cavalló ceràmic TB-10 Tech "TEJAS BORJA"
Dades tècniques: Cost energètic 13.215 MJ; Emissió de CO2 0.684 kg; Codi LER 17 01 03; Massa de l'element 3.4 kg; Volum 0.00272 m3
Residus:
- embalatge: re170201 Fusta; rendiment 0.003 kg
- embalatge: re170203 Plàstic; rendiment 0.002 kg

**mt13psb050a** m Pinta de ràfec "TEJAS BORJA"
Dades tècniques: Cost energètic 8.364 MJ; Emissió de CO2 0.262 kg; Codi LER 17 02 03; Massa de l'element 0.09 kg; Volum 0.00015 m3

**mt13psb030** U Suport regulable
Dades tècniques: Cost energètic 4.191 MJ; Emissió de CO2 0.212 kg; Codi LER 17 04 05; Massa de l'element 0.18 kg; Volum 0.000086 m3
Residus:
- embalatge: re170203 Plàstic; rendiment 0.025 kg

**mt13psb010b** m Llistó de carener "TEJAS BORJA", de fusta massissa tractada en autoclau, 40x30 mm
Dades tècniques: Cost energètic 68.114 MJ; Emissió de CO2 -0.920 kg; Codi LER 17 02 01; Massa de l'element 0.5 kg; Volum 0.000455 m3
Residus:
- embalatge: re170203 Plàstic; rendiment 0.002 kg

**mt15tbo050a** m Banda de reforç sota carener de polipropilè
Dades tècniques: Cost energètic 25.200 MJ; Emissió de CO2 1.048 kg; Codi LER 17 02 03; Massa de l'element 0.26 kg; Volum 0.000433 m3

**mt13psb120a** U Cargol d'acer bicromatat, "TEJAS BORJA", de 4 mm de diàmetre i 50 mm de longitud
Dades tècniques: Cost energètic 0.094 MJ; Emissió de CO2 0.006 kg; Codi LER 17 04 05; Massa de l'element 0.0095 kg; Volum 0.000005 m3
Residus:
- embalatge: re150101 Envasos de paper i cartró; rendiment 0.001 kg

**mt13psb040** U Aerosol de 750 cm³ d'escuma de poliuretà
Dades tècniques: Cost energètic 11.534 MJ; Emissió de CO2 0.571 kg; Codi LER 17 09 04; Massa de l'element 0.0128 kg; Volum 0.000009 m3
Residus:
- embalatge: re170203 Plàstic; rendiment 0.1 kg
