# Pintura al temple sobre parament interior de guix o escaiola

- Propietat de l'arxiu: CYPE Ingenieros S.A.
- Format: FIEBDC-3/2016
- Programa: Generador de preus de la construcció. CYPE Ingenieros, S.A.
- Data: 01/10/2024
- Divisa: EUR
- Costos indirectes: 3 %
- IVA: 21 %

## R Revestiments i extradossats

### RI Pintures en paraments interiors

#### RIT Al tremp

**RIT020** m² Pintura al temple sobre parament interior de guix o escaiola.
Aplicació manual de dues mans de pintura al temple, color blanc, acabat mat, textura gotejat amb gota fina, la primera mà diluïda amb un màxim de 40% d'aigua i la següent sense diluir, (rendiment: 0,55 kg/m² cada mà); sobre parament interior de guix o escaiola, vertical, de fins 3 m d'altura.
Criteri de valoració econòmica: El preu inclou la protecció dels elements de l'entorn que puguin veure's afectats durant els treballs i la resolució de punts singulars.
Inclou: Preparació, neteja i escatat previ del suport. Aplicació d'una mà de fons. Aplicació d'una mà d'acabat.
Criteri d'amidament de projecte: Superfície mesurada segons documentació gràfica de Projecte, amb el mateix criteri que el suport base.
Criteri de mesura d'obra: Es mesurarà la superfície realment executada segons especificacions de Projecte, amb el mateix criteri que el suport base.

| Codi | Ut | Descripció | Rendiment | Preu | Import |
|---|---|---|---|---|---|
| mt27tem020c | kg | Pasta temple de picar blanc. (material) | 1.1 | 0.43 | 0.473 |
| mq08war020 | U | Equip complet per a aplicació de pintura amb textura gotejat. (maquinària) | 0.05 | 1.07 | 0.054 |
| mo038 | h | Oficial 1ª pintor. (mà d'obra) | 0.115 | 28.42 | 3.268 |
| mo076 | h | Ajudant pintor. (mà d'obra) | 0.115 | 25.28 | 2.907 |
| % | % | Costos directes complementaris | 2 % | 6.702 | 0.134 |
|  |  | Costos directes |  |  | 6.836 |

Residus:
- col·locació: mt27tem020c Pasta temple de picar blanc; factor de residu 0.055

## Recursos

**mt27tem020c** kg Pasta temple de picar blanc
Dades tècniques: Cost energètic 16.330 MJ; Emissió de CO2 0.824 kg; Codi LER 08 01 99; Massa de l'element 1 kg; Volum 0.001111 m3
Residus:
- embalatge: re170203 Plàstic. (component de residu); rendiment 0.032 kg; Codi LER 17 02 03; Massa de l'element 1 kg; Volum 0.001667 m3
