# Arrebossat de ciment per a base d'enrajolat

- Propietat de l'arxiu: CYPE Ingenieros S.A.
- Format: FIEBDC-3/2016
- Programa: Generador de preus de la construcció. CYPE Ingenieros, S.A.
- Data: 11/03/2024
- Divisa: EUR
- Costos indirectes: 3 %
- IVA: 21 %

## R Revestiments i extradossats

### RP Conglomerats tradicionals

#### RPE Arrebossats

**RPE012** m² Arrebossat de ciment per a base d'enrajolat.
Formació de revestiment continuu de morter de ciment, tipus GP CSII W0, reglejat, de 15 mm de gruix, aplicat sobre un parament vertical interior, acabat superficial ratllat, per a servir de base a un posterior enrajolat. Inclús preparació de la superfície suport, formació de juntes, racons, mestres amb separació entre elles no superior a un metre, arestes, queixals, brancals, llindes, acabaments en els trobament amb paraments, revestiments o altres elements rebuts en la seva superfície.
Inclou: Especejament de panys de treball. Col·locació de regles i estès de corretges. Col·locació de tocs. Realització de mestres. Aplicació del morter. Realització de juntes i punts de trobada. Acabat superficial. Cura del morter.
Criteri d'amidament de projecte: Superfície mesurada segons documentació gràfica de Projecte, sense deduir forats menors de 4 m² i deduint, en els buits de superfície major de 4 m², l'excés sobre 4 m².
Criteri de mesura d'obra: Es mesurarà la superfície realment executada segons especificacions de Projecte, deduint, en els buits de superfície major de 4 m², l'excés sobre 4 m².

| Codi | Ut | Descripció | Rendiment | Preu | Import |
|---|---|---|---|---|---|
| mt08aaa010a | m³ | Aigua. (material) | 0.005 | 1.5 | 0.008 |
| mt28mif010a | t | Morter industrial per a enlluït i lliscat d'ús corrent, de ciment, tipus GP CSII W0, subministrat en sacs, segons UNE-EN 998-1. (material) | 0.028 | 45.76 | 1.281 |
| mo020 | h | Oficial 1ª construcció. (mà d'obra) | 0.538 | 28.42 | 15.290 |
| mo113 | h | Peó ordinari construcció. (mà d'obra) | 0.479 | 23.81 | 11.405 |
| % | % | Costos directes complementaris | 2 % | 27.984 | 0.560 |
|  |  | Costos directes |  |  | 28.544 |

Residus:
- col·locació: mt28mif010a; factor de residu 0.0148368

## Recursos

**mt08aaa010a** m³ Aigua
Dades tècniques: Cost energètic 60.000 MJ; Emissió de CO2 30.000 kg

**mt28mif010a** t Morter industrial per a enlluït i lliscat d'ús corrent
Dades tècniques: Cost energètic 3345.875 MJ; Emissió de CO2 259.248 kg; Codi LER 17 01 01; Massa de l'element 1000 kg; Volum 0.666667 m3
Residus:
- embalatge: re150101 Envasos de paper i cartró. (component de residu); rendiment 10.88 kg; Codi LER 15 01 01; Massa de l'element 1 kg; Volum 0.001333 m3
