# Plat de dutxa per ocultar sota el paviment

- Propietat de l'arxiu: CYPE Ingenieros S.A.
- Format: FIEBDC-3/2016
- Programa: Generador de preus de la construcció. CYPE Ingenieros, S.A.
- Data: 13/06/2024
- Divisa: EUR
- Costos indirectes: 3 %
- IVA: 21 %

## S Senyalització i equipament

### SA Aparells sanitaris

#### SAD Dutxes

**SAD100** U Plat de dutxa per ocultar sota el paviment.
Plat de dutxa enregistrable i autonetejable, per ocultar sota el paviment, de poliuretà, amb tractament antibacterià i fungicida, de 1000x1200 mm i 31 mm d'altura, amb bonera sifònica, convertible en no sifònica, de polipropilè de 60 mm d'altura, de sortida horitzontal i 40 mm de diàmetre, perfils de PVC per a col·locació del paviment, perfils de PVC per a trobades amb elements verticals, banda de reforç, adhesiu, placa de protecció de EPS i clau per a registre d'acer inoxidable.
Criteri de valoració econòmica: El preu no inclou el paviment.
Inclou: Replanteig. Col·locació i fixació de l'aparell. Muntatge del desguàs. Connexió a la xarxa d'evacuació. Muntatge d'accessoris i complements. Comprovació del seu correcte funcionament.
Criteri d'amidament de projecte: Nombre d'unitats previstes, segons documentació gràfica de Projecte.
Criteri de mesura d'obra: Es mesurarà el nombre d'unitats realment col·locades segons especificacions de Projecte.

| Codi | Ut | Descripció | Rendiment | Preu | Import |
|---|---|---|---|---|---|
| mt30rev010nn | U | Plat de dutxa enregistrable i autonetejable, per ocultar sota el paviment, de poliuretà, amb tractament antibacterià i fungicida, de 1000x1200 mm i 31 mm d'altura, amb bonera sifònica, convertible en no sifònica, de polipropilè de 60 mm d'altura, de sortida horitzontal i 40 mm de diàmetre, perfils de PVC per a col·locació del paviment, perfils de PVC per a trobades amb elements verticals, banda de reforç, adhesiu, placa de protecció de EPS i clau per a registre d'acer inoxidable. (material) | 1 | 1059.45 | 1059.450 |
| mo008 | h | Oficial 1ª lampista. (mà d'obra) | 0.839 | 29.34 | 24.616 |
| % | % | Costos directes complementaris | 2 % | 1084.066 | 21.681 |
|  |  | Costos directes |  |  | 1105.747 |
