# Inodor sense tanc integrat, d'acer inoxidable

- Propietat de l'arxiu: CYPE Ingenieros S.A.
- Format: FIEBDC-3/2016
- Programa: Generador de preus de la construcció. CYPE Ingenieros, S.A.
- Data: 11/03/2024
- Divisa: EUR
- Costos indirectes: 3 %
- IVA: 21 %

## S Senyalització i equipament

### SA Aparells sanitaris

#### SAI Vàters

**SAI011** U Inodor sense tanc integrat, d'acer inoxidable.
Tassa de vàter sense tanc integrat, per instal·lació amb fluxor (no inclòs en aquest preu), d'acer inoxidable AISI 304, per adossar a la paret, de 655x360x400 mm, amb seient i tapa de vàter, de fusta. Inclús tub per a evacuació horitzontal del vàter, cargols de seguretat d'acer inoxidable i silicona per a segellat de junts.
Criteri de valoració econòmica: El preu no inclou el fluxor.
Inclou: Replanteig. Col·locació i fixació de l'aparell. Muntatge del desguàs. Connexió a la xarxa d'evacuació. Connexió a la xarxa d'aigua freda. Comprovació del seu correcte funcionament. Segellat de junts.
Criteri d'amidament de projecte: Nombre d'unitats previstes, segons documentació gràfica de Projecte.
Criteri de mesura d'obra: Es mesurarà el nombre d'unitats realment col·locades segons especificacions de Projecte.

| Codi | Ut | Descripció | Rendiment | Preu | Import |
|---|---|---|---|---|---|
| mt30ixp010a | U | Tassa de vàter sense tanc integrat, per instal·lació amb fluxor (no inclòs en aquest preu), d'acer inoxidable AISI 304, per adossar a la paret, de 655x360x400 mm; inclús cargols de seguretat d'acer inoxidable. (material) | 1 | 661.83 | 661.830 |
| mt30asp050aa | U | Seient i tapa de vàter, de fusta. (material) | 1 | 62 | 62.000 |
| mt30www005 | U | Cartutx de 300 ml de silicona àcida monocomponent, fungicida, per a segellat de junts en ambients humits. (material) | 0.012 | 7.5 | 0.090 |
| mo008 | h | Oficial 1ª lampista. (mà d'obra) | 1.559 | 29.34 | 45.741 |
| % | % | Costos directes complementaris | 2 % | 769.661 | 15.393 |
|  |  | Costos directes |  |  | 785.054 |

Residus:
- col·locació: mt30www005 Cartutx de 300 ml de silicona àcida monocomponent, fungicida, per a segellat de junts en ambients humits; factor de residu 0.06

## Recursos

**mt30asp050aa** U Seient i tapa de vàter, de fusta
Dades tècniques: Cost energètic 445.839 MJ; Emissió de CO2 -5.405 kg
Residus:
- embalatge: re170203 Plàstic. (component de residu); rendiment 0.103 kg; Codi LER 17 02 03; Massa de l'element 1 kg; Volum 0.001667 m3
- embalatge: re170604 Materials d'aïllament diferents dels especificats en els codis 17 06 01 i 17 06 03. (component de residu); rendiment 0.023 kg; Codi LER 17 06 04; Massa de l'element 1 kg; Volum 0.001667 m3

**mt30www005** U Cartutx de 300 ml de silicona àcida monocomponent, fungicida, per a segellat de junts en ambients humits
Dades tècniques: Cost energètic 87.088 MJ; Emissió de CO2 3.667 kg; Codi LER 17 09 04; Massa de l'element 0.45 kg; Volum 0.0003 m3
Residus:
- embalatge: re170203 Plàstic; rendiment 0.1 kg
