# Vàter adossat a paret, de porcellana sanitària

- Propietat de l'arxiu: CYPE Ingenieros S.A.
- Format: FIEBDC-3/2016
- Programa: Generador de preus de la construcció. CYPE Ingenieros, S.A.
- Data: 11/03/2024
- Divisa: EUR
- Costos indirectes: 3 %
- IVA: 21 %

## S Senyalització i equipament

### SA Aparells sanitaris

#### SAI Vàters

**SAI030** U Vàter adossat a paret, de porcellana sanitària.
Vàter, de porcellana sanitària, acabat termoesmaltat, color blanc, de 350x510x425 mm, sense brida ni vora de descàrrega per facilitar la neteja, amb seient i tapa de vàter, de Duroplast, amb tractament antibacterià. Inclús elements de fixació i silicona per a segellat de junts.
Inclou: Replanteig. Col·locació i fixació de l'aparell. Muntatge del desguàs. Connexió a la xarxa d'evacuació. Connexió a la xarxa d'aigua freda. Comprovació del seu correcte funcionament. Segellat de junts.
Criteri d'amidament de projecte: Nombre d'unitats previstes, segons documentació gràfica de Projecte.
Criteri de mesura d'obra: Es mesurarà el nombre d'unitats realment col·locades segons especificacions de Projecte.

| Codi | Ut | Descripció | Rendiment | Preu | Import |
|---|---|---|---|---|---|
| mt30sng120a | U | Vàter, de porcellana sanitària, acabat termoesmaltat, color blanc, de 350x510x425 mm, sense brida ni vora de descàrrega per facilitar la neteja, segons UNE-EN 997, amb elements de fixació, per adossar a la paret. (material) | 1 | 461.24 | 461.240 |
| mt30sng111a | U | Seient i tapa de vàter, de Duroplast, amb tractament antibacterià. (material) | 1 | 124.74 | 124.740 |
| mt30www005 | U | Cartutx de 300 ml de silicona àcida monocomponent, fungicida, per a segellat de junts en ambients humits. (material) | 0.012 | 7.5 | 0.090 |
| mo008 | h | Oficial 1ª lampista. (mà d'obra) | 1.798 | 29.34 | 52.753 |
| % | % | Costos directes complementaris | 2 % | 638.823 | 12.776 |
|  |  | Costos directes |  |  | 651.599 |

Residus:
- col·locació: mt30www005 Cartutx de 300 ml de silicona àcida monocomponent, fungicida, per a segellat de junts en ambients humits; factor de residu 0.06

## Recursos

**mt30sng111a** U Seient i tapa de vàter, de Duroplast, amb tractament antibacterià
Dades tècniques: Cost energètic 213.176 MJ; Emissió de CO2 10.646 kg
Residus:
- embalatge: re150101 Envasos de paper i cartró. (component de residu); rendiment 0.075 kg; Codi LER 15 01 01; Massa de l'element 1 kg; Volum 0.001333 m3

**mt30www005** U Cartutx de 300 ml de silicona àcida monocomponent, fungicida, per a segellat de junts en ambients humits
Dades tècniques: Cost energètic 87.088 MJ; Emissió de CO2 3.667 kg; Codi LER 17 09 04; Massa de l'element 0.45 kg; Volum 0.0003 m3
Residus:
- embalatge: re170203 Plàstic. (component de residu); rendiment 0.1 kg; Codi LER 17 02 03; Massa de l'element 1 kg; Volum 0.001667 m3
