# Fluxor encastat per a vàter de terra

- Propietat de l'arxiu: CYPE Ingenieros S.A.
- Format: FIEBDC-3/2016
- Programa: Generador de preus de la construcció. CYPE Ingenieros, S.A.
- Data: 11/03/2024
- Divisa: EUR
- Costos indirectes: 3 %
- IVA: 21 %

## S Senyalització i equipament

### SA Aparells sanitaris

#### SAI Vàters

**SAI150** U Fluxor encastat per a vàter de terra.
Fluxor encastable per a vàter, de 3/4", de descàrrega única ajustable entre 6 i 9 litres, pressió mínima 1,2 bar, pressió màxima 5 bar, sota nivell de soroll, amb caixa encastable de 200x95x200 mm i tub de descàrrega d'altura ajustable, i polsador antivandàlic per a accionament de fluxor, d'acer inoxidable, de descàrrega única, de 156x197x19 mm, amb marc de fixació. Instal·lació encastada en mur de fàbrica.
Inclou: Replanteig. Col·locació i fixació. Connexió a la xarxa d'aigua freda. Muntatge d'accessoris i complements. Comprovació del seu correcte funcionament.
Criteri d'amidament de projecte: Nombre d'unitats previstes, segons documentació gràfica de Projecte.
Criteri de mesura d'obra: Es mesurarà el nombre d'unitats realment col·locades segons especificacions de Projecte.

| Codi | Ut | Descripció | Rendiment | Preu | Import |
|---|---|---|---|---|---|
| mt31gro450a | U | Fluxor encastable per a vàter, de 3/4", de descàrrega única ajustable entre 6 i 9 litres, pressió mínima 1,2 bar, pressió màxima 5 bar, sota nivell de soroll, amb caixa encastable de 200x95x200 mm i tub de descàrrega d'altura ajustable, inclús elements de connexió i una aixeta de pas. (material) | 1 | 280.64 | 280.640 |
| mt30gro145a | U | Polsador antivandàlic per a accionament de fluxor, d'acer inoxidable, de descàrrega única, de 156x197x19 mm, amb marc de fixació, inclús elements de fixació. (material) | 1 | 148.11 | 148.110 |
| mo008 | h | Oficial 1ª lampista. (mà d'obra) | 1.199 | 29.34 | 35.179 |
| % | % | Costos directes complementaris | 2 % | 463.929 | 9.279 |
|  |  | Costos directes |  |  | 473.208 |
