# Abocador de porcellana sanitària "ROCA"

- Propietat de l'arxiu: CYPE Ingenieros S.A.
- Format: FIEBDC-3/2016
- Programa: Generador de preus de la construcció. CYPE Ingenieros, S.A.
- Data: 13/06/2024
- Divisa: EUR
- Costos indirectes: 3 %
- IVA: 21 %

## S Senyalització i equipament

### SA Aparells sanitaris

#### SAV Abocadors

**SAV010** U Abocador de porcellana sanitària "ROCA".
Abocador de porcellana sanitària, de peu, model Garda "ROCA", color Blanco, de 420x500x445 mm, de 420x500x445 mm, de sortida horitzontal, amb peça d'unió, reixeta de desguàs i joc de fixació, amb reixeta d'acer inoxidable, amb coixinet, per a abocador model Garda, equipat amb aixeta mescladora mural, per a safareig, de canella llarga giratòria, acabat cromat, model Brava. Inclús silicona per a segellat de junts.
Inclou: Replanteig. Col·locació i fixació de l'aparell. Muntatge del desguàs. Connexió a la xarxa d'evacuació. Muntatge de l'aixeteria. Connexió a les xarxes d'aigua freda i calenta. Comprovació del seu correcte funcionament. Segellat de junts.
Criteri d'amidament de projecte: Nombre d'unitats previstes, segons documentació gràfica de Projecte.
Criteri de mesura d'obra: Es mesurarà el nombre d'unitats realment col·locades segons especificacions de Projecte.

| Codi | Ut | Descripció | Rendiment | Preu | Import |
|---|---|---|---|---|---|
| mt30var010a | U | Abocador de porcellana sanitària, de peu, model Garda "ROCA", color Blanco, de 420x500x445 mm, de 420x500x445 mm, de sortida horitzontal, amb peça d'unió, reixeta de desguàs i joc de fixació, segons UNE 67001. (material) | 1 | 183.4 | 183.400 |
| mt30var011a | U | Reixeta d'acer inoxidable, amb coixinet, per a abocador model Garda "ROCA". (material) | 1 | 93.94 | 93.940 |
| mt31gmo050a | U | Aixeta mescladora mural, per a safareig, de canella llarga giratòria, acabat cromat, model Brava "ROCA", amb airejador, segons UNE-EN 200. (material) | 1 | 92.4 | 92.400 |
| mt30div020 | U | Mànec elàstic colzat amb junta, per a abocador. (material) | 1 | 21.5 | 21.500 |
| mt30www005 | U | Cartutx de 300 ml de silicona àcida monocomponent, fungicida, per a segellat de junts en ambients humits. (material) | 0.012 | 7.5 | 0.090 |
| mo008 | h | Oficial 1ª lampista. (mà d'obra) | 1.439 | 29.34 | 42.220 |
| % | % | Costos directes complementaris | 2 % | 433.550 | 8.671 |
|  |  | Costos directes |  |  | 442.221 |

Residus:
- col·locació: mt30www005 Cartutx de 300 ml de silicona àcida monocomponent, fungicida, per a segellat de junts en ambients humits; factor de residu 0.06

## Recursos

**mt30var010a** U Abocador de porcellana sanitària
Dades tècniques: Cost energètic 95.672 MJ; Emissió de CO2 84.924 kg
Residus:
- embalatge: re150101 Envasos de paper i cartró. (component de residu); rendiment 1.423 kg; Codi LER 15 01 01; Massa de l'element 1 kg; Volum 0.001333 m3

**mt30var011a** U Reixeta d'acer inoxidable, amb coixinet, per a abocador model Garda "ROCA"
Dades tècniques: Cost energètic 1.541 MJ; Emissió de CO2 1.828 kg
Residus:
- embalatge: re150101 Envasos de paper i cartró; rendiment 1.255 kg

**mt31gmo050a** U Aixeta mescladora mural
Dades tècniques: Cost energètic 193.309 MJ; Emissió de CO2 13.041 kg
Residus:
- embalatge: re150101 Envasos de paper i cartró; rendiment 0.072 kg

**mt30www005** U Cartutx de 300 ml de silicona àcida monocomponent, fungicida, per a segellat de junts en ambients humits
Dades tècniques: Cost energètic 87.088 MJ; Emissió de CO2 3.667 kg; Codi LER 17 09 04; Massa de l'element 0.45 kg; Volum 0.0003 m3
Residus:
- embalatge: re170203 Plàstic. (component de residu); rendiment 0.1 kg; Codi LER 17 02 03; Massa de l'element 1 kg; Volum 0.001667 m3
