# Aixeteria temporitzada per a inodor

- Propietat de l'arxiu: CYPE Ingenieros S.A.
- Format: FIEBDC-3/2016
- Programa: Generador de preus de la construcció. CYPE Ingenieros, S.A.
- Data: 11/03/2024
- Divisa: EUR
- Costos indirectes: 3 %
- IVA: 21 %

## S Senyalització i equipament

### SG Aixeteries

#### SGI Per a vàters

**SGI010** U Aixeteria temporitzada per a inodor.
Aixeteria temporitzada, instal·lació vista formada por fluxor per a vàter, de llautó cromat, amb temps de flux de 7, cabal de 1,5 l/s, connexió mascle per a l'entrada d'aigua de 3/4". Inclús elements de connexió i una aixeta de pas.
Inclou: Replanteig. Col·locació. Connexionat. Comprovació del seu correcte funcionament.
Criteri d'amidament de projecte: Nombre d'unitats previstes, segons documentació gràfica de Projecte.
Criteri de mesura d'obra: Es mesurarà el nombre d'unitats realment col·locades segons especificacions de Projecte.

| Codi | Ut | Descripció | Rendiment | Preu | Import |
|---|---|---|---|---|---|
| mt31gmp400ab | U | Fluxor per a vàter, de llautó cromat, amb temps de flux de 7, cabal de 1,5 l/s, connexió mascle per a l'entrada d'aigua de 3/4"; inclús elements de connexió i una aixeta de pas. (material) | 1 | 63.9 | 63.900 |
| mt31gmp500a | U | Tub de descàrrega, de 520x200 mm i 28 mm de diàmetre. (material) | 1 | 25.8 | 25.800 |
| mt37www010 | U | Material auxiliar per a instal·lacions de lampisteria. (material) | 1 | 1.4 | 1.400 |
| mo008 | h | Oficial 1ª lampista. (mà d'obra) | 0.599 | 29.34 | 17.575 |
| % | % | Costos directes complementaris | 2 % | 108.675 | 2.174 |
|  |  | Costos directes |  |  | 110.849 |
