# Aixeteria electrònica per a lavabo, "GROHE"

- Propietat de l'arxiu: CYPE Ingenieros S.A.
- Format: FIEBDC-3/2016
- Programa: Generador de preus de la construcció. CYPE Ingenieros, S.A.
- Data: 11/03/2024
- Divisa: EUR
- Costos indirectes: 3 %
- IVA: 21 %

## S Senyalització i equipament

### SG Aixeteries

#### SGL Per a lavabos

**SGL050** U Aixeteria electrònica per a lavabo, "GROHE".
Aixeteria electrònica formada per aixeta mescladora electrònica, de repisa, per a lavabo, de 1/2", mida M, sèrie Eurosmart Cosmopolitan E, model 36 325 001 "GROHE", acabat cromat, amb accionament de la descàrrega per infraroigs, alimentació a través de la xarxa elèctrica, amb control electrònic, limitador de temperatura ajustable, limitador de cabal a 5,7 l/min, vàlvula antiretorn, font d'alimentació de 230/6 V, electrovàlvula integrada i filtres.
Inclou: Replanteig. Col·locació de l'aixeta. Muntatge d'accessoris i complements. Connexionat. Comprovació del seu correcte funcionament.
Criteri d'amidament de projecte: Nombre d'unitats previstes, segons documentació gràfica de Projecte.
Criteri de mesura d'obra: Es mesurarà el nombre d'unitats realment col·locades segons especificacions de Projecte.

| Codi | Ut | Descripció | Rendiment | Preu | Import |
|---|---|---|---|---|---|
| mt31gro310a | U | Aixeta mescladora electrònica, de repisa, per a lavabo, de 1/2", mida M, sèrie Eurosmart Cosmopolitan E, model 36 325 001 "GROHE", acabat cromat, amb accionament de la descàrrega per infraroigs, alimentació a través de la xarxa elèctrica, amb control electrònic, limitador de temperatura ajustable, limitador de cabal a 5,7 l/min, vàlvula antiretorn, font d'alimentació de 230/6 V, electrovàlvula integrada i filtres, amb sistema de muntatge ràpid i fàcil, inclús elements de fixació i enllaços d'alimentació flexibles amb connexió d'entrada de 3/8" de diàmetre. (material) | 1 | 503.21 | 503.210 |
| mt37www010 | U | Material auxiliar per a instal·lacions de lampisteria. (material) | 1 | 1.4 | 1.400 |
| mo008 | h | Oficial 1ª lampista. (mà d'obra) | 0.599 | 29.34 | 17.575 |
| % | % | Costos directes complementaris | 2 % | 522.185 | 10.444 |
|  |  | Costos directes |  |  | 532.629 |
