# Assecador de cabell

- Propietat de l'arxiu: CYPE Ingenieros S.A.
- Format: FIEBDC-3/2016
- Programa: Generador de preus de la construcció. CYPE Ingenieros, S.A.
- Data: 11/03/2024
- Divisa: EUR
- Costos indirectes: 3 %
- IVA: 21 %

## S Senyalització i equipament

### SM Banys

#### SMC Secadors de cabell

**SMC010** U Assecador de cabell.
Assecador elèctric de cabell, mural, potència calorífica de 900 W, carcassa d'ABS color blanc, interior fabricat en policarbonat gris, de 550x185x120 mm. Inclús elements de fixació.
Inclou: Replanteig. Col·locació i fixació. Connexionat i comprovació del seu correcte funcionament.
Criteri d'amidament de projecte: Nombre d'unitats previstes, segons documentació gràfica de Projecte.
Criteri de mesura d'obra: Es mesurarà el nombre d'unitats realment col·locades segons especificacions de Projecte.

| Codi | Ut | Descripció | Rendiment | Preu | Import |
|---|---|---|---|---|---|
| mt31abn020a | U | Assecador elèctric de cabell, mural, potència calorífica de 900 W, carcassa d'ABS color blanc, interior fabricat en policarbonat gris, de 550x185x120 mm. (material) | 1 | 126.7 | 126.700 |
| mo107 | h | Ajudant lampista. (mà d'obra) | 0.3 | 25.25 | 7.575 |
| % | % | Costos directes complementaris | 2 % | 134.275 | 2.686 |
|  |  | Costos directes |  |  | 136.961 |

## Recursos

**mt31abn020a** U Assecador elèctric de cabell
Dades tècniques: Cost energètic 145.360 MJ; Emissió de CO2 7.279 kg
Residus:
- embalatge: re150101 Envasos de paper i cartró. (component de residu); rendiment 0.075 kg; Codi LER 15 01 01; Massa de l'element 1 kg; Volum 0.001333 m3
