# Lavabo amb peu

- Propietat de l'arxiu: CYPE Ingenieros S.A.
- Format: FIEBDC-3/2016
- Programa: Generador de preus de la construcció. CYPE Ingenieros, S.A.
- Data: 11/03/2024
- Divisa: EUR
- Costos indirectes: 3 %
- IVA: 21 %

## S Senyalització i equipament

### SP Aparells sanitaris adaptats i ajudes tècniques

#### SPL Lavabos

**SPL020** U Lavabo amb peu.
Lavabo mural amb frontal ergonòmic, de porcellana sanitària, acabat termoesmaltat, color blanc, de 550x550x150 mm, amb un orifici per les aixetes i sobreeixidor, amb vàlvula de desguàs de llautó cromat i joc de fixació de 2 peces, amb pedestal de lavabo, de porcellana sanitària, acabat termoesmaltat, color blanc, i desguàs amb sifó botella d'ABS, acabat brillant imitació crom. Inclús joc de fixació i silicona per a segellat de junts.
Criteri de valoració econòmica: El preu no inclou l'aixeteria.
Inclou: Replanteig. Col·locació i fixació de l'aparell. Muntatge del desguàs. Connexió a la xarxa d'evacuació. Comprovació del seu correcte funcionament. Segellat de junts.
Criteri d'amidament de projecte: Nombre d'unitats previstes, segons documentació gràfica de Projecte.
Criteri de mesura d'obra: Es mesurarà el nombre d'unitats realment col·locades segons especificacions de Projecte.

| Codi | Ut | Descripció | Rendiment | Preu | Import |
|---|---|---|---|---|---|
| mt30sfg010a | U | Lavabo mural amb frontal ergonòmic, de porcellana sanitària, acabat termoesmaltat, color blanc, de 550x550x150 mm, amb un orifici per les aixetes i sobreeixidor, segons UNE 67001. (material) | 1 | 117.56 | 117.560 |
| mt30asg010a | U | Vàlvula de desguàs de llautó cromat, de 60 mm de longitud, amb tap de desguàs integrat exterior amb botó d'accionament. (material) | 1 | 55.68 | 55.680 |
| mt30asg040a | U | Joc de fixació de 2 peces, per a lavabo. (material) | 1 | 13.29 | 13.290 |
| mt30asg070aa | U | Sifó botella de ABS, acabat brillant imitació crom, amb sortida de 32 mm de diàmetre exterior, per a lavabo, amb embellidor. (material) | 1 | 47.24 | 47.240 |
| mt30seg022a | U | Pedestal de lavabo, de porcellana sanitària, acabat termoesmaltat, color blanc, de 190x170x700 mm. (material) | 1 | 58.69 | 58.690 |
| mt30www005 | U | Cartutx de 300 ml de silicona àcida monocomponent, fungicida, per a segellat de junts en ambients humits. (material) | 0.012 | 7.5 | 0.090 |
| mo008 | h | Oficial 1ª lampista. (mà d'obra) | 1.798 | 29.34 | 52.753 |
| % | % | Costos directes complementaris | 2 % | 345.303 | 6.906 |
|  |  | Costos directes |  |  | 352.209 |

Residus:
- col·locació: mt30asg070aa; factor de residu 0.0219444
- col·locació: mt30www005 Cartutx de 300 ml de silicona àcida monocomponent, fungicida, per a segellat de junts en ambients humits; factor de residu 0.06

## Recursos

**mt30asg010a** U Vàlvula de desguàs de llautó cromat, de 60 mm de longitud, amb tap de desguàs integrat exterior amb botó d'accionament
Dades tècniques: Cost energètic 96.674 MJ; Emissió de CO2 6.551 kg
Residus:
- embalatge: re150101 Envasos de paper i cartró. (component de residu); rendiment 0.072 kg; Codi LER 15 01 01; Massa de l'element 1 kg; Volum 0.001333 m3

**mt30asg040a** U Joc de fixació de 2 peces, per a lavabo
Dades tècniques: Cost energètic 1.579 MJ; Emissió de CO2 1.304 kg
Residus:
- embalatge: re150101 Envasos de paper i cartró; rendiment 1.463 kg

**mt30asg070aa** U Sifó botella de ABS
Dades tècniques: Cost energètic 20.947 MJ; Emissió de CO2 1.072 kg; Codi LER 17 02 03; Massa de l'element 0.216 kg; Volum 0.00036 m3
Residus:
- embalatge: re150101 Envasos de paper i cartró; rendiment 0.039 kg

**mt30www005** U Cartutx de 300 ml de silicona àcida monocomponent, fungicida, per a segellat de junts en ambients humits
Dades tècniques: Cost energètic 87.088 MJ; Emissió de CO2 3.667 kg; Codi LER 17 09 04; Massa de l'element 0.45 kg; Volum 0.0003 m3
Residus:
- embalatge: re170203 Plàstic. (component de residu); rendiment 0.1 kg; Codi LER 17 02 03; Massa de l'element 1 kg; Volum 0.001667 m3
