# Paviment esportiu de gespa sintètica

- Propietat de l'arxiu: CYPE Ingenieros S.A.
- Format: FIEBDC-3/2016
- Programa: Generador de preus de la construcció. CYPE Ingenieros, S.A.
- Data: 11/03/2024
- Divisa: EUR
- Costos indirectes: 3 %
- IVA: 21 %

## U Urbanització interior de la parcel·la

### UD Pistes esportives

#### UDB Paviments de gespa sintètica

**UDB010** m² Paviment esportiu de gespa sintètica.
Paviment esportiu per a pista de tenis, format per gespa sintètica, color verd, compost de flocs rectes prefibril·lats de 5/32" de fibra 100% polietilè resistent als raigs UV, 5000 decitex, 110 micres de gruix, teixits sobre base de polipropilè reforçada amb una capa de feltre, amb termofixat i segellat amb làtex, de 12 mm d'altura de pel, de 14 mm d'altura total de moqueta, 2264 g/m² i 49140 flocs/m², amb línies de joc de gespa sintètica, color blanc, banda d'unió de geotèxtil de polipropilè, de 300 mm d'amplada i adhesiu de poliuretà bicomponent, llastrat amb 17 kg/m² d'àrid silici, de granulometria compresa entre 0,4 i 0,8 mm.
Inclou: Replanteig de les dimensions de la pista esportiva. Col·locació de la gespa sintètica. Llastrat de la superfície. Marcat de línies.
Criteri d'amidament de projecte: Superfície mesurada segons documentació gràfica de Projecte.
Criteri de mesura d'obra: Es mesurarà la superfície realment executada segons especificacions de Projecte.

| Codi | Ut | Descripció | Rendiment | Preu | Import |
|---|---|---|---|---|---|
| mt47cit200ga | m² | Gespa sintètica, color verd, compost de flocs rectes prefibril·lats de 5/32" de fibra 100% polietilè resistent als raigs UV, 5000 decitex, 110 micres de gruix, teixits sobre base de polipropilè reforçada amb una capa de feltre, amb termofixat i segellat amb làtex, de 12 mm d'altura de pel, de 14 mm d'altura total de moqueta, 2264 g/m² i 49140 flocs/m², subministrat en rotllos. (material) | 1 | 15.64 | 15.640 |
| mt47cit260a | kg | Adhesiu de poliuretà bicomponent. (material) | 0.18 | 4.31 | 0.776 |
| mt47cit250a | m | Banda d'unió de geotèxtil de polipropilè, de 300 mm d'amplada, per a pistes de pàdel o de tennis, de gespa sintètica, subministrada en rotllos. (material) | 0.4 | 1.06 | 0.424 |
| mt47cit004a | kg | Àrid silici, de granulometria compresa entre 0,4 i 0,8 mm, subministrat en sacs. (material) | 17 | 0.15 | 2.550 |
| mq07cel010 | h | Carretó elevador dièsel de doble tracció de 8 t. (maquinària) | 0.003 | 27.52 | 0.083 |
| mo041 | h | Oficial 1ª construcció d'obra civil. (mà d'obra) | 0.174 | 28.42 | 4.945 |
| mo087 | h | Ajudant construcció d'obra civil. (mà d'obra) | 0.174 | 25.28 | 4.399 |
| % | % | Costos directes complementaris | 2 % | 28.817 | 0.576 |
|  |  | Costos directes |  |  | 29.393 |

Residus:
- col·locació: mt47cit200ga; factor de residu 0.022
- col·locació: mt47cit260a Adhesiu de poliuretà bicomponent; factor de residu 0.040716
- col·locació: mt47cit250a; factor de residu 0.011
- col·locació: mt47cit004a Àrid silici, de granulometria compresa entre 0,4 i 0,8 mm, subministrat en sacs; factor de residu 0.009

## Recursos

**mt47cit200ga** m² Gespa sintètica
Dades tècniques: Cost energètic 224.180 MJ; Emissió de CO2 11.130 kg; Codi LER 17 02 03; Massa de l'element 2.264 kg; Volum 0.003773 m3
Residus:
- embalatge: re170203 Plàstic. (component de residu); rendiment 0.05 kg; Codi LER 17 02 03; Massa de l'element 1 kg; Volum 0.001667 m3

**mt47cit260a** kg Adhesiu de poliuretà bicomponent
Dades tècniques: Cost energètic 144.471 MJ; Emissió de CO2 7.014 kg; Codi LER 17 09 04; Massa de l'element 1 kg; Volum 0.000667 m3
Residus:
- embalatge: re170203 Plàstic; rendiment 0.003 kg

**mt47cit250a** m Banda d'unió de geotèxtil de polipropilè
Dades tècniques: Cost energètic 12.594 MJ; Emissió de CO2 0.625 kg; Codi LER 17 02 03; Massa de l'element 0.09 kg; Volum 0.00015 m3
Residus:
- embalatge: re170203 Plàstic; rendiment 0.04 kg

**mt47cit004a** kg Àrid silici, de granulometria compresa entre 0,4 i 0,8 mm, subministrat en sacs
Dades tècniques: Cost energètic 0.559 MJ; Emissió de CO2 0.028 kg; Codi LER 01 04 08; Massa de l'element 1 kg; Volum 0.000667 m3
Residus:
- embalatge: re170203 Plàstic; rendiment 0.005 kg
