# Vas d'expansió per a xarxa d'aprofitament d'aigües pluvials

- Propietat de l'arxiu: CYPE Ingenieros S.A.
- Format: FIEBDC-3/2016
- Programa: Generador de preus de la construcció. CYPE Ingenieros, S.A.
- Data: 11/03/2024
- Divisa: EUR
- Costos indirectes: 3 %
- IVA: 21 %

## U Urbanització interior de la parcel·la

### UG Acumulació i gestió d'aigües pluvials

#### UGS Sistemes de conducció d'aigua

**UGS030** U Vas d'expansió per a xarxa d'aprofitament d'aigües pluvials.
Vas d'expansió de 5 l de capacitat, pressió màxima de 8 bar, 300 mm d'altura, 150 mm de diàmetre, connexió roscada de 1" mascle, per a una temperatura de treball de -10°C a +100°C. Inclús suport, vàlvula de tall, tirantet i elements de fixació.
Inclou: Replanteig. Col·locació i fixació. Connexionat i comprovació del seu correcte funcionament.
Criteri d'amidament de projecte: Nombre d'unitats previstes, segons documentació gràfica de Projecte.
Criteri de mesura d'obra: Es mesurarà el nombre d'unitats realment executades segons especificacions de Projecte.

| Codi | Ut | Descripció | Rendiment | Preu | Import |
|---|---|---|---|---|---|
| mt37eqp030a | U | Vas d'expansió de 5 l de capacitat, pressió màxima de 8 bar, 300 mm d'altura, 150 mm de diàmetre, connexió roscada de 1" mascle, per a una temperatura de treball de -10°C a +100°C, amb suport, vàlvula de tall, tirantet i elements de fixació. (material) | 1 | 65.45 | 65.450 |
| mo008 | h | Oficial 1ª lampista. (mà d'obra) | 0.779 | 29.34 | 22.856 |
| mo107 | h | Ajudant lampista. (mà d'obra) | 0.779 | 25.25 | 19.670 |
| % | % | Costos directes complementaris | 2 % | 107.976 | 2.160 |
|  |  | Costos directes |  |  | 110.136 |
