# Balisa amb llum LED

- Propietat de l'arxiu: CYPE Ingenieros S.A.
- Format: FIEBDC-3/2016
- Programa: Generador de preus de la construcció. CYPE Ingenieros, S.A.
- Data: 11/03/2024
- Divisa: EUR
- Costos indirectes: 3 %
- IVA: 21 %

## U Urbanització interior de la parcel·la

### UI Il·luminació exterior

#### UII Enllumenat de zones per als vianants i jardí

**UII011** U Balisa amb llum LED.
Balisa, de 120x39x500 mm, de 3 W, alimentació a 220/240 V i 50-60 Hz, amb llum LED no reemplaçable, temperatura de color 3000 K, amb cos d'alumini, acabat lacat, exterior color negre acabat texturitzat i interior color negre acabat texturitzat, i feix de llum extensiu, índex d'enlluernament unificat menor de 19, índex de reproducció cromàtica major de 80, flux lluminós 19 lúmens, grau de protecció IP65 i aïllament classe II.
Inclou: Replanteig. Muntatge, connexionat i comprovació del seu correcte funcionament.
Criteri d'amidament de projecte: Nombre d'unitats previstes, segons documentació gràfica de Projecte.
Criteri de mesura d'obra: Es mesurarà el nombre d'unitats realment executades segons especificacions de Projecte.

| Codi | Ut | Descripció | Rendiment | Preu | Import |
|---|---|---|---|---|---|
| mt34blg010aa | U | Balisa, de 120x39x500 mm, de 3 W, alimentació a 220/240 V i 50-60 Hz, amb llum LED no reemplaçable, temperatura de color 3000 K, amb cos d'alumini, acabat lacat, exterior color negre acabat texturitzat i interior color negre acabat texturitzat, i feix de llum extensiu, índex d'enlluernament unificat menor de 19, índex de reproducció cromàtica major de 80, flux lluminós 19 lúmens, grau de protecció IP65 i aïllament classe II. (material) | 1 | 422.44 | 422.440 |
| mo003 | h | Oficial 1ª electricista. (mà d'obra) | 0.48 | 29.34 | 14.083 |
| mo102 | h | Ajudant electricista. (mà d'obra) | 0.48 | 25.25 | 12.120 |
| % | % | Costos directes complementaris | 2 % | 448.643 | 8.973 |
|  |  | Costos directes |  |  | 457.616 |
