# Desempedregat del terreny

- Propietat de l'arxiu: CYPE Ingenieros S.A.
- Format: FIEBDC-3/2016
- Programa: Generador de preus de la construcció. CYPE Ingenieros, S.A.
- Data: 13/06/2024
- Divisa: EUR
- Costos indirectes: 3 %
- IVA: 21 %

## U Urbanització interior de la parcel·la

### UJ Jardineria

#### UJA Condicionament del terreny

**UJA030** m² Desempedregat del terreny.
Desempedregat del terreny compacte, amb mitjans mecànics, mitjançant tractor agrícola equipat amb desempedregador amb tremuja.
Criteri de valoració econòmica: El preu no inclou el transport.
Inclou: Recollida de pedres. Càrrega de les pedres sobre camió o contenidor.
Criteri d'amidament de projecte: Superfície mesurada en projecció horitzontal, segons documentació gràfica de Projecte.
Criteri de mesura d'obra: Es mesurarà, en projecció horitzontal, la superfície realment executada segons especificacions de Projecte.

| Codi | Ut | Descripció | Rendiment | Preu | Import |
|---|---|---|---|---|---|
| mq09tra030 | h | Tractor agrícola, de 44 kW de potència, equipat amb desempedregador amb tremuja, de 1,6 a 2,6 m d'amplada de treball. (maquinària) | 0.008 | 48.16 | 0.385 |
| % | % | Costos directes complementaris | 2 % | 0.385 | 0.008 |
|  |  | Costos directes |  |  | 0.393 |
