# Banc de fusta

- Propietat de l'arxiu: CYPE Ingenieros S.A.
- Format: FIEBDC-3/2016
- Programa: Generador de preus de la construcció. CYPE Ingenieros, S.A.
- Data: 11/03/2024
- Divisa: EUR
- Costos indirectes: 3 %
- IVA: 21 %

## U Urbanització interior de la parcel·la

### UM Mobiliari urbà

#### UMB Bancs i taules

**UMB020** U Banc de fusta.
Banc amb respatller, de llistons de fusta tropical de 4,0x4,0 cm, senzill, de 170 cm de longitud, pintat i envernissat, amb suports de ferro colat i cargols i passadors d'acer cadmiat, fixat amb tacs i cargols d'acer a una superfície suport (no inclosa en aquest preu). Totalment muntat.
Inclou: Replanteig d'alineacions i nivells. Col·locació i fixació de les peces.
Criteri d'amidament de projecte: Nombre d'unitats previstes, segons documentació gràfica de Projecte.
Criteri de mesura d'obra: Es mesurarà el nombre d'unitats realment executades segons especificacions de Projecte.

| Codi | Ut | Descripció | Rendiment | Preu | Import |
|---|---|---|---|---|---|
| mt52mug060a | U | Banc amb respatller, de llistons de fusta tropical de 4,0x4,0 cm, senzill, de 170 cm de longitud, pintat i envernissat, amb suports de ferro colat i cargols i passadors d'acer cadmiat. (material) | 1 | 247.07 | 247.070 |
| mt52mug200b | U | Repercussió, en la col·locació de banc, d'elements de fixació sobre superfície suport: tacs i cargols d'acer. (material) | 1 | 3.98 | 3.980 |
| mo041 | h | Oficial 1ª construcció d'obra civil. (mà d'obra) | 0.48 | 28.42 | 13.642 |
| mo087 | h | Ajudant construcció d'obra civil. (mà d'obra) | 0.48 | 25.28 | 12.134 |
| % | % | Costos directes complementaris | 2 % | 276.826 | 5.537 |
|  |  | Costos directes |  |  | 282.363 |
