# Paviment absorbidor d'impactes, de rajoles de cautxú

- Propietat de l'arxiu: CYPE Ingenieros S.A.
- Format: FIEBDC-3/2016
- Programa: Generador de preus de la construcció. CYPE Ingenieros, S.A.
- Data: 11/03/2024
- Divisa: EUR
- Costos indirectes: 3 %
- IVA: 21 %

## U Urbanització interior de la parcel·la

### UM Mobiliari urbà

#### UMR Paviments absorbidors d'impactes

**UMR030** m² Paviment absorbidor d'impactes, de rajoles de cautxú.
Paviment absorbidor d'impactes, en àrees de jocs infantils, format per rajoles de cautxú reciclat SBR, amb les vores encadellades, color negre, de 500x500x30 mm, enfilades entre si, a mode de puzle i rebudes amb adhesiu especial de poliuretà bicomponent, amb rajoles de cautxú amb vora bisellada en tot el seu perímetre.
Criteri de valoració econòmica: El preu no inclou la superfície base ni la resolució del perímetre.
Inclou: Replanteig. Tall de les peces. Aplicació de l'adhesiu. Col·locació de les rajoles de cautxú. Neteja final.
Criteri d'amidament de projecte: Superfície mesurada segons documentació gràfica de Projecte.
Criteri de mesura d'obra: Es mesurarà la superfície realment executada segons especificacions de Projecte.

| Codi | Ut | Descripció | Rendiment | Preu | Import |
|---|---|---|---|---|---|
| mt47adc110a | kg | Adhesiu especial de poliuretà bicomponent. (material) | 0.8 | 4.67 | 3.736 |
| mt47adc411ba | m² | Rajola de cautxú reciclat SBR, amb les vores encadellades, color negre, de 500x500x30 mm, amb aglomerants de poliuretà, segons UNE-EN 1177. (material) | 1.04 | 25.2 | 26.208 |
| mo041 | h | Oficial 1ª construcció d'obra civil. (mà d'obra) | 0.12 | 28.42 | 3.410 |
| mo087 | h | Ajudant construcció d'obra civil. (mà d'obra) | 0.12 | 25.28 | 3.034 |
| % | % | Costos directes complementaris | 2 % | 36.388 | 0.728 |
|  |  | Costos directes |  |  | 37.116 |

Residus:
- col·locació: mt47adc110a Adhesiu especial de poliuretà bicomponent; factor de residu 0.038685

## Recursos

**mt47adc110a** kg Adhesiu especial de poliuretà bicomponent
Dades tècniques: Cost energètic 144.471 MJ; Emissió de CO2 7.014 kg; Codi LER 17 09 04; Massa de l'element 1 kg; Volum 0.000667 m3
Residus:
- embalatge: re170203 Plàstic. (component de residu); rendiment 0.003 kg; Codi LER 17 02 03; Massa de l'element 1 kg; Volum 0.001667 m3

**mt47adc411ba** m² Rajola de cautxú reciclat SBR
Dades tècniques: Cost energètic 232.532 MJ; Emissió de CO2 12.837 kg
Residus:
- embalatge: re170203 Plàstic; rendiment 0.07 kg
