# Quadre elèctric

- Propietat de l'arxiu: CYPE Ingenieros S.A.
- Format: FIEBDC-3/2016
- Programa: Generador de preus de la construcció. CYPE Ingenieros, S.A.
- Data: 11/03/2024
- Divisa: EUR
- Costos indirectes: 3 %
- IVA: 21 %

## U Urbanització interior de la parcel·la

### UP Piscines

#### UPC Equips de control i cloració

**UPC020** U Quadre elèctric.
Quadre elèctric de comandament i protecció per piscina de 8x4x1,5 m (volum 48 m³), amb caixa estanc, diferencial de alta sensibilitat, arrencador, relè tèrmic de protecció de motor, selectors, rellotge programador manual-automàtic, pilots de senyalització marxa-parada i ploms de protecció, tot això cablejat i muntat interiorment i unit a motor sota tub d'acer.
Inclou: Col·locació de la caixa per al quadre. Muntatge dels components.
Criteri d'amidament de projecte: Nombre d'unitats previstes, segons documentació gràfica de Projecte.
Criteri de mesura d'obra: Es mesurarà el nombre d'unitats realment executades segons especificacions de Projecte.

| Codi | Ut | Descripció | Rendiment | Preu | Import |
|---|---|---|---|---|---|
| mt47pec050a | U | Quadre elèctric de comandament i protecció per piscina de 8x4x1,5 m (volum 48 m³) amb les proteccions necessàries per alimentar a tots els equipaments electrònics i connexió de terra. (material) | 1 | 422.98 | 422.980 |
| mo003 | h | Oficial 1ª electricista. (mà d'obra) | 2.158 | 29.34 | 63.316 |
| mo102 | h | Ajudant electricista. (mà d'obra) | 2.158 | 25.25 | 54.490 |
| % | % | Costos directes complementaris | 2 % | 540.786 | 10.816 |
|  |  | Costos directes |  |  | 551.602 |

## Recursos

**mt47pec050a** U Quadre elèctric de comandament i protecció per piscina de 8x4x1,5 m (volum 48 m³) amb les proteccions necessàries per
Dades tècniques: Cost energètic 0.964 MJ; Emissió de CO2 1.518 kg
Residus:
- embalatge: re150101 Envasos de paper i cartró. (component de residu); rendiment 1.786 kg; Codi LER 15 01 01; Massa de l'element 1 kg; Volum 0.001333 m3
