# Electrobomba per a piscina

- Propietat de l'arxiu: CYPE Ingenieros S.A.
- Format: FIEBDC-3/2016
- Programa: Generador de preus de la construcció. CYPE Ingenieros, S.A.
- Data: 11/03/2024
- Divisa: EUR
- Costos indirectes: 3 %
- IVA: 21 %

## U Urbanització interior de la parcel·la

### UP Piscines

#### UPD Equips de depuració

**UPD020** U Electrobomba per a piscina.
Electrobomba autoaspirant de polipropilè reforçat amb fibra de vidre, amb una potència de 0,43 kW, 3000 r.p.m., tanca mecànica d'acer inoxidable AISI 316, motor asíncron, protecció IP55, aïllament classe F, per a alimentació monofàsica a 230 V i 50 Hz de freqüència, cabal màxim 10 m³/h per a una pressió de 10 m.c.a. i nivell de pressió sonora 61 dBA. Inclús prefiltre.
Inclou: Col·locació. Connexionat i comprovació del seu correcte funcionament.
Criteri d'amidament de projecte: Nombre d'unitats previstes, segons documentació gràfica de Projecte.
Criteri de mesura d'obra: Es mesurarà el nombre d'unitats realment executades segons especificacions de Projecte.

| Codi | Ut | Descripció | Rendiment | Preu | Import |
|---|---|---|---|---|---|
| mt47ped100aa | U | Electrobomba autoaspirant de polipropilè reforçat amb fibra de vidre, amb una potència de 0,43 kW, 3000 r.p.m., tanca mecànica d'acer inoxidable AISI 316, motor asíncron, protecció IP55, aïllament classe F, per a alimentació monofàsica a 230 V i 50 Hz de freqüència, cabal màxim 10 m³/h per a una pressió de 10 m.c.a. i nivell de pressió sonora 61 dBA, inclús prefiltre. (material) | 1 | 468.51 | 468.510 |
| mo008 | h | Oficial 1ª lampista. (mà d'obra) | 1.798 | 29.34 | 52.753 |
| mo107 | h | Ajudant lampista. (mà d'obra) | 1.798 | 25.25 | 45.400 |
| % | % | Costos directes complementaris | 2 % | 566.663 | 11.333 |
|  |  | Costos directes |  |  | 577.996 |

## Recursos

**mt47ped100aa** U Electrobomba autoaspirant de polipropilè reforçat amb fibra de vidre
Dades tècniques: Cost energètic 1003.704 MJ; Emissió de CO2 40.354 kg
Residus:
- embalatge: re150101 Envasos de paper i cartró. (component de residu); rendiment 1.579 kg; Codi LER 15 01 01; Massa de l'element 1 kg; Volum 0.001333 m3
