# Filtre

- Propietat de l'arxiu: CYPE Ingenieros S.A.
- Format: FIEBDC-3/2016
- Programa: Generador de preus de la construcció. CYPE Ingenieros, S.A.
- Data: 11/03/2024
- Divisa: EUR
- Costos indirectes: 3 %
- IVA: 21 %

## U Urbanització interior de la parcel·la

### UP Piscines

#### UPD Equips de depuració

**UPD030** U Filtre.
Filtre de fibra de vidre reforçada amb resina de polièster, de 500 mm de diàmetre, amb dues sortides de 1 1/2", cabal de 9,5 m³/h i pressió màxima de treball de 2,5 bar. Inclús tapa de polièster.
Inclou: Col·locació. Connexionat i comprovació del seu correcte funcionament.
Criteri d'amidament de projecte: Nombre d'unitats previstes, segons documentació gràfica de Projecte.
Criteri de mesura d'obra: Es mesurarà el nombre d'unitats realment executades segons especificacions de Projecte.

| Codi | Ut | Descripció | Rendiment | Preu | Import |
|---|---|---|---|---|---|
| mt47ped110a | U | Filtre de fibra de vidre reforçada amb resina de polièster, de 500 mm de diàmetre, amb dues sortides de 1 1/2", cabal de 9,5 m³/h i pressió màxima de treball de 2,5 bar, inclús tapa de polièster. (material) | 1 | 950.6 | 950.600 |
| mo008 | h | Oficial 1ª lampista. (mà d'obra) | 1.87 | 29.34 | 54.866 |
| mo107 | h | Ajudant lampista. (mà d'obra) | 1.87 | 25.25 | 47.218 |
| % | % | Costos directes complementaris | 2 % | 1052.684 | 21.054 |
|  |  | Costos directes |  |  | 1073.738 |

## Recursos

**mt47ped110a** U Filtre de fibra de vidre reforçada amb resina de polièster
Dades tècniques: Cost energètic 717.945 MJ; Emissió de CO2 33.476 kg
Residus:
- embalatge: re150101 Envasos de paper i cartró. (component de residu); rendiment 1.584 kg; Codi LER 15 01 01; Massa de l'element 1 kg; Volum 0.001333 m3
