# Quadre elèctric per a il·luminació de piscina

- Propietat de l'arxiu: CYPE Ingenieros S.A.
- Format: FIEBDC-3/2016
- Programa: Generador de preus de la construcció. CYPE Ingenieros, S.A.
- Data: 11/03/2024
- Divisa: EUR
- Costos indirectes: 3 %
- IVA: 21 %

## U Urbanització interior de la parcel·la

### UP Piscines

#### UPI Equips d'il·luminació

**UPI010** U Quadre elèctric per a il·luminació de piscina.
Quadre elèctric per a il·luminació de piscina, amb transformador elèctric de 300 W i 230/12 V, per a l'alimentació de 1 focus, amb les proteccions necessàries i connexió de terra.
Inclou: Col·locació de la caixa per al quadre. Muntatge dels components. Comprovació del seu correcte funcionament.
Criteri d'amidament de projecte: Nombre d'unitats previstes, segons documentació gràfica de Projecte.
Criteri de mesura d'obra: Es mesurarà el nombre d'unitats realment executades segons especificacions de Projecte.

| Codi | Ut | Descripció | Rendiment | Preu | Import |
|---|---|---|---|---|---|
| mt47pil010a | U | Quadre elèctric per a il·luminació de piscina, amb transformador elèctric de 300 W i 230/12 V, per a l'alimentació de 1 focus, amb les proteccions necessàries i connexió de terra. (material) | 1 | 627.62 | 627.620 |
| mt34www011 | U | Material auxiliar per instal·lació d'aparells d'il·luminació. (material) | 1 | 0.9 | 0.900 |
| mo003 | h | Oficial 1ª electricista. (mà d'obra) | 1.199 | 29.34 | 35.179 |
| mo102 | h | Ajudant electricista. (mà d'obra) | 1.199 | 25.25 | 30.275 |
| % | % | Costos directes complementaris | 2 % | 693.974 | 13.879 |
|  |  | Costos directes |  |  | 707.853 |

## Recursos

**mt47pil010a** U Quadre elèctric per a il·luminació de piscina
Dades tècniques: Cost energètic 0.964 MJ; Emissió de CO2 1.518 kg
Residus:
- embalatge: re150101 Envasos de paper i cartró. (component de residu); rendiment 1.786 kg; Codi LER 15 01 01; Massa de l'element 1 kg; Volum 0.001333 m3
