# Dipòsit d'emmagatzematge d'aigües residuals

- Propietat de l'arxiu: CYPE Ingenieros S.A.
- Format: FIEBDC-3/2016
- Programa: Generador de preus de la construcció. CYPE Ingenieros, S.A.
- Data: 11/03/2024
- Divisa: EUR
- Costos indirectes: 3 %
- IVA: 21 %

## U Urbanització interior de la parcel·la

### US Depuració d'aigües residuals domèstiques

#### USR Dipòsits d'emmagatzematge d'aigües residuals

**USR010** U Dipòsit d'emmagatzematge d'aigües residuals.
Dipòsit d'emmagatzematge d'aigües residuals de polietilè d'alta densitat (PEAD/HDPE), de 10000 litres, amb boca d'accés de 650 mm de diàmetre amb tapa, boca d'entrada i boca de sortida de 160 mm de diàmetre.
Inclou: Replanteig. Col·locació. Connexionat i comprovació del seu correcte funcionament.
Criteri d'amidament de projecte: Nombre d'unitats previstes, segons documentació gràfica de Projecte.
Criteri de mesura d'obra: Es mesurarà el nombre d'unitats realment executades segons especificacions de Projecte.

| Codi | Ut | Descripció | Rendiment | Preu | Import |
|---|---|---|---|---|---|
| mt46fdg010d | U | Dipòsit d'emmagatzematge d'aigües residuals de polietilè d'alta densitat (PEAD/HDPE), de 10000 litres, amb boca d'accés de 650 mm de diàmetre amb tapa, boca d'entrada i boca de sortida de 160 mm de diàmetre. (material) | 1 | 4493.3 | 4493.300 |
| mo008 | h | Oficial 1ª lampista. (mà d'obra) | 3.501 | 29.34 | 102.719 |
| mo107 | h | Ajudant lampista. (mà d'obra) | 3.501 | 25.25 | 88.400 |
| % | % | Costos directes complementaris | 2 % | 4684.419 | 93.688 |
|  |  | Costos directes |  |  | 4778.107 |

## Recursos

**mt46fdg010d** U Dipòsit d'emmagatzematge d'aigües residuals de polietilè d'alta densitat (PEAD/HDPE)
Dades tècniques: Cost energètic 49334.446 MJ; Emissió de CO2 1749.673 kg
Residus:
- embalatge: re150101 Envasos de paper i cartró. (component de residu); rendiment 0.086 kg; Codi LER 15 01 01; Massa de l'element 1 kg; Volum 0.001333 m3
