# Tanca de fusta

- Propietat de l'arxiu: CYPE Ingenieros S.A.
- Format: FIEBDC-3/2016
- Programa: Generador de preus de la construcció. CYPE Ingenieros, S.A.
- Data: 13/06/2024
- Divisa: EUR
- Costos indirectes: 3 %
- IVA: 21 %

## U Urbanització interior de la parcel·la

### UV Tancaments exteriors

#### UVA Tanques de fusta

**UVA010** m Tanca de fusta.
Tanca de fusta de pi tractada en autoclau amb sals hidrosolubles, amb classe d'ús 4 segons UNE-EN 335, formada per muntants rectangulars de 7x7 cm i 120 cm d'altura separats 25 cm entre si, travats amb rolls tornejats de 8 cm de diàmetre i recolzats sobre base realitzada amb travesses de 20x10 cm, fixada a la fonamentació amb cargols estructurals d'acer zincat.
Inclou: Replanteig i marcat d'eixos. Tall i encaix de les peces. Col·locació i fixació provisional de la tanca. Aplomat i anivellació. Fixació definitiva de la tanca.
Criteri d'amidament de projecte: Longitud mesurada a eixos, segons documentació gràfica de Projecte.
Criteri de mesura d'obra: Es mesurarà a eixos, la longitud realment executada segons especificacions de Projecte.

| Codi | Ut | Descripció | Rendiment | Preu | Import |
|---|---|---|---|---|---|
| mt18mva160a | m | Muntant rectangular de fusta de pi, de 7x7 cm, tractada en autoclau amb sals hidrosolubles, amb classe d'ús 4 segons UNE-EN 335. (material) | 4.8 | 3.66 | 17.568 |
| mt18bma010n | m | Travessa de fusta de pi, de 20x10 cm, tractada en autoclau amb sals hidrosolubles, amb classe d'ús 4 segons UNE-EN 335, per a base de recolzament de tanca de fusta. (material) | 1 | 7.49 | 7.490 |
| mt18bma031a | m | Roll tornejat de fusta de pi tractada en autoclau amb sals hidrosolubles, amb classe d'ús 4 segons UNE-EN 335, de 8 cm de diàmetre. (material) | 2 | 2.68 | 5.360 |
| mt07emr100aB | U | Cargol estructural d'acer zincat, amb volandera, de 12 mm de diàmetre i 160 mm de longitud, de cap hexagonal, per cargolar directament sobre el forat realitzat en el formigó. (material) | 3 | 6.39 | 19.170 |
| mo048 | h | Oficial 1ª muntador d'estructura de fusta. (mà d'obra) | 0.213 | 28.39 | 6.047 |
| mo095 | h | Ajudant muntador d'estructura de fusta. (mà d'obra) | 0.425 | 25.25 | 10.731 |
| % | % | Costos directes complementaris | 2 % | 66.366 | 1.327 |
|  |  | Costos directes |  |  | 67.693 |

Residus:
- col·locació: mt18mva160a; factor de residu 0.0125656
- col·locació: mt18bma010n; factor de residu 0.00992418
- col·locació: mt18bma031a; factor de residu 0.013245

## Recursos

**mt18mva160a** m Muntant rectangular de fusta de pi
Dades tècniques: Cost energètic 226.015 MJ; Emissió de CO2 -3.607 kg; Codi LER 17 02 01; Massa de l'element 2.7 kg; Volum 0.002455 m3
Residus:
- embalatge: re170203 Plàstic. (component de residu); rendiment 0.002 kg; Codi LER 17 02 03; Massa de l'element 1 kg; Volum 0.001667 m3

**mt18bma010n** m Travessa de fusta de pi
Dades tècniques: Cost energètic 682.250 MJ; Emissió de CO2 -20.778 kg; Codi LER 17 02 01; Massa de l'element 11 kg; Volum 0.01 m3
Residus:
- embalatge: re170203 Plàstic; rendiment 0.003 kg

**mt18bma031a** m Roll tornejat de fusta de pi tractada en autoclau amb sals hidrosolubles
Dades tècniques: Cost energètic 173.804 MJ; Emissió de CO2 -5.282 kg; Codi LER 17 02 01; Massa de l'element 2.8 kg; Volum 0.002545 m3
Residus:
- embalatge: re170203 Plàstic; rendiment 0.002 kg
