# Gelosia de fàbrica per a tanca de parcel·la, sobre mur

- Propietat de l'arxiu: CYPE Ingenieros S.A.
- Format: FIEBDC-3/2016
- Programa: Generador de preus de la construcció. CYPE Ingenieros, S.A.
- Data: 11/03/2024
- Divisa: EUR
- Costos indirectes: 3 %
- IVA: 21 %

## U Urbanització interior de la parcel·la

### UV Tancaments exteriors

#### UVC Gelosia de fàbrica

**UVC010** m² Gelosia de fàbrica per a tanca de parcel·la, sobre mur.
Clos de parcel·la format per gelosia de fàbrica de blocs ceràmics de gelosia decorativa, color vermell, acabat mat, de 20x20x7 cm, rebudes amb morter de ciment, industrial, M-5, sobre mur de fàbrica o formigó.
Criteri de valoració econòmica: El preu no inclou el mur.
Inclou: Replanteig dels tancaments a realitzar. Col·locació i aplomat de mires de referència. Estesa de fils entre mires. Col·locació de ploms fixos a les arestes. Col·locació de les peces. Repàs de les juntes i neteja del parament.
Criteri d'amidament de projecte: Superfície mesurada segons documentació gràfica de Projecte.
Criteri de mesura d'obra: Es mesurarà la superfície realment executada segons especificacions de Projecte.

| Codi | Ut | Descripció | Rendiment | Preu | Import |
|---|---|---|---|---|---|
| mt08aaa010a | m³ | Aigua. (material) | 0.006 | 1.5 | 0.009 |
| mt09mif010ca | t | Morter industrial per a obra de paleta, de ciment, color gris, categoria M-5 (resistència a compressió 5 N/mm²), subministrat en sacs, segons UNE-EN 998-2. (material) | 0.013 | 53.48 | 0.695 |
| mt20cec030a | U | Bloc ceràmic de gelosia decorativa, color vermell, acabat mat, de 20x20x7 cm. (material) | 23 | 0.83 | 19.090 |
| mo041 | h | Oficial 1ª construcció d'obra civil. (mà d'obra) | 0.539 | 28.42 | 15.318 |
| mo087 | h | Ajudant construcció d'obra civil. (mà d'obra) | 0.581 | 25.28 | 14.688 |
| % | % | Costos directes complementaris | 2 % | 49.800 | 0.996 |
|  |  | Costos directes |  |  | 50.796 |

Residus:
- col·locació: mt09mif010ca; factor de residu 0.0189
- col·locació: mt20cec030a Bloc ceràmic de gelosia decorativa, color vermell, acabat mat, de 20x20x7 cm; factor de residu 0.0105

## Recursos

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3

**mt20cec030a** U Bloc ceràmic de gelosia decorativa, color vermell, acabat mat, de 20x20x7 cm
Dades tècniques: Cost energètic 10.183 MJ; Emissió de CO2 0.639 kg; Codi LER 17 01 03; Massa de l'element 2.67 kg; Volum 0.002136 m3
Residus:
- embalatge: re170201 Fusta; rendiment 0.014 kg
- embalatge: re170203 Plàstic; rendiment 0.005 kg
