# Tancament de parcel·la, de reixeta electrosoldada

- Propietat de l'arxiu: CYPE Ingenieros S.A.
- Format: FIEBDC-3/2016
- Programa: Generador de preus de la construcció. CYPE Ingenieros, S.A.
- Data: 13/06/2024
- Divisa: EUR
- Costos indirectes: 3 %
- IVA: 21 %

## U Urbanització interior de la parcel·la

### UV Tancaments exteriors

#### UVE Reixetes electrosoldades

**UVE010** m Tancament de parcel·la, de reixeta electrosoldada.
Clos de parcel·la format per panells de reixa electrosoldada amb platina d'acer galvanitzat de 30x2 mm en quadrícula de 30x30 mm, amb bastidor electrosoldat i pals de perfil buit d'acer galvanitzat, de secció quadrada 40x40x1,5 mm i 1 m d'altura, separats 2,5 cm entre si i encastats en daus de formigó o murets de fàbrica o formigó. Inclús accessoris per a la fixació d'els panells de reixeta electrosoldada als pals metàl·lics.
Inclou: Replanteig. Obertura de buits per col·locació dels pals. Col·locació dels pals. Abocat del formigó. Aplomat i alineació dels pals. Col·locació dels panells de reixeta.
Criteri d'amidament de projecte: Longitud mesurada segons documentació gràfica de Projecte, deduint la longitud dels buits de portes i cancel·les.
Criteri de mesura d'obra: Es mesurarà la longitud realment executada segons especificacions de Projecte, deduint la longitud dels buits de portes i cancel·les.

| Codi | Ut | Descripció | Rendiment | Preu | Import |
|---|---|---|---|---|---|
| mt26btr010a | m² | Reixa electrosoldada amb platina d'acer galvanitzat de 30x2 mm en quadrícula de 30x30 mm, amb bastidor electrosoldat. (material) | 1 | 51.7 | 51.700 |
| mt52vpm020a | U | Pal de perfil buit d'acer galvanitzat, de secció quadrada 40x40x1,5 mm i 1 m d'altura. (material) | 0.44 | 4.93 | 2.169 |
| mt52vpm052 | U | Accessoris per a la fixació d'els panells de reixeta electrosoldada als pals metàl·lics. (material) | 1 | 2.63 | 2.630 |
| mt10hmf010tLb | m³ | Formigó HM-20/B/20/X0, fabricat en central. (material) | 0.015 | 85.8 | 1.287 |
| mo018 | h | Oficial 1ª serraller. (mà d'obra) | 0.3 | 28.86 | 8.658 |
| mo059 | h | Ajudant serraller. (mà d'obra) | 0.3 | 25.36 | 7.608 |
| mo041 | h | Oficial 1ª construcció d'obra civil. (mà d'obra) | 0.3 | 28.42 | 8.526 |
| mo087 | h | Ajudant construcció d'obra civil. (mà d'obra) | 0.3 | 25.28 | 7.584 |
| % | % | Costos directes complementaris | 2 % | 90.162 | 1.803 |
|  |  | Costos directes |  |  | 91.965 |

Residus:
- col·locació: mt26btr010a Reixa electrosoldada amb platina d'acer galvanitzat de 30x2 mm en quadrícula de 30x30 mm, amb bastidor electrosoldat; factor de residu 0.0075
- col·locació: mt52vpm020a Pal de perfil buit d'acer galvanitzat, de secció quadrada 40x40x1,5 mm i 1 m d'altura; factor de residu 0.0188
- col·locació: mt10hmf010tLb Formigó HM-20/B/20/X0, fabricat en central; factor de residu 0.00135719

## Recursos

**mt26btr010a** m² Reixa electrosoldada amb platina d'acer galvanitzat de 30x2 mm en quadrícula de 30x30 mm, amb bastidor electrosoldat
Dades tècniques: Cost energètic 270.325 MJ; Emissió de CO2 14.025 kg; Codi LER 17 04 05; Massa de l'element 27.5 kg; Volum 0.013095 m3

**mt52vpm020a** U Pal de perfil buit d'acer galvanitzat, de secció quadrada 40x40x1,5 mm i 1 m d'altura
Dades tècniques: Cost energètic 47.853 MJ; Emissió de CO2 4.754 kg; Codi LER 17 04 05; Massa de l'element 1.81 kg; Volum 0.000862 m3
Residus:
- embalatge: re170203 Plàstic. (component de residu); rendiment 0.025 kg; Codi LER 17 02 03; Massa de l'element 1 kg; Volum 0.001667 m3

**mt10hmf010tLb** m³ Formigó HM-20/B/20/X0, fabricat en central
Dades tècniques: Cost energètic 1840.000 MJ; Emissió de CO2 230.000 kg; Codi LER 17 01 01; Massa de l'element 2300 kg; Volum 1.533333 m3
