# Mur de gabions per a clos de parcel·la

- Propietat de l'arxiu: CYPE Ingenieros S.A.
- Format: FIEBDC-3/2016
- Programa: Generador de preus de la construcció. CYPE Ingenieros, S.A.
- Data: 13/06/2024
- Divisa: EUR
- Costos indirectes: 3 %
- IVA: 21 %

## U Urbanització interior de la parcel·la

### UV Tancaments exteriors

#### UVM Murs

**UVM030** m² Mur de gabions per a clos de parcel·la.
Clos de parcel·la format per mur de gabions amb dos cares vistes compost per gabió de 2000x2000x250 mm de malla electrosoldada, de filferro d'acer galvanitzat, de 3,5 a 6 mm de diàmetre, amb una obertura de malla de 25x100 mm en totes les cares, amb una resistència a la corrosió en boira salina superior a 3000 hores i una resistència mínima a la tracció del filferro de 450 N/mm²; i reblert amb mitjans mecànics amb pedra calcària, de granulometria compresa entre 150 i 200 mm.
Criteri de valoració econòmica: El preu no inclou la fonamentació.
Inclou: Replanteig. Preparació de la superfície de recolzament. Estesa dels gabions. Amarratge de les arestes. Reomplert dels gabions. Tancament i lligat final dels gabions. Retirada del material sobrant.
Criteri d'amidament de projecte: Superfície mesurada segons documentació gràfica de Projecte.
Criteri de mesura d'obra: Es mesurarà la superfície realment executada segons especificacions de Projecte.

| Codi | Ut | Descripció | Rendiment | Preu | Import |
|---|---|---|---|---|---|
| mt07etf035B | U | Gabió de 2000x2000x250 mm de malla electrosoldada, de filferro d'acer galvanitzat, segons UNE-EN 10244-2, de 3,5 a 6 mm de diàmetre, amb una obertura de malla de 25x100 mm en totes les cares, amb una resistència a la corrosió en boira salina superior a 3000 hores segons UNE-EN ISO 10289 i UNE-EN ISO 9227 i una resistència mínima a la tracció del filferro de 450 N/mm² segons UNE-EN 10223-8 i dos tubs buits d'acer de 60 mm de diàmetre per al seu ancoratge a la fonamentació. (material) | 0.25 | 88.8 | 22.200 |
| mt06psm010b | m³ | Pedra calcària de granulometria compresa entre 150 i 200 mm, amb desgast en l'assaig de Los Ángeles < 50. (material) | 0.275 | 17.3 | 4.758 |
| mq01exn020a | h | Retroexcavadora hidràulica sobre pneumàtics, de 105 kW. (maquinària) | 0.6 | 51.91 | 31.146 |
| mq04cab010c | h | Camió basculant de 12 t de càrrega, de 162 kW. (maquinària) | 0.6 | 44.99 | 26.994 |
| mo041 | h | Oficial 1ª construcció d'obra civil. (mà d'obra) | 0.719 | 28.42 | 20.434 |
| mo087 | h | Ajudant construcció d'obra civil. (mà d'obra) | 0.719 | 25.28 | 18.176 |
| % | % | Costos directes complementaris | 2 % | 123.708 | 2.474 |
|  |  | Costos directes |  |  | 126.182 |

Residus:
- col·locació: mt07etf035B; factor de residu 0.0053
- col·locació: mt06psm010b Pedra calcària de granulometria compresa entre 150 i 200 mm, amb desgast en l'assaig de Los Ángeles < 50; factor de residu 0.0154

## Recursos

**mt07etf035B** U Gabió de 2000x2000x250 mm de malla electrosoldada
Dades tècniques: Cost energètic 1020.425 MJ; Emissió de CO2 103.872 kg; Codi LER 17 04 05; Massa de l'element 40.5 kg; Volum 0.019286 m3
Residus:
- embalatge: re170203 Plàstic. (component de residu); rendiment 0.04 kg; Codi LER 17 02 03; Massa de l'element 1 kg; Volum 0.001667 m3

**mt06psm010b** m³ Pedra calcària de granulometria compresa entre 150 i 200 mm, amb desgast en l'assaig de Los Ángeles < 50
Dades tècniques: Cost energètic 3552.000 MJ; Emissió de CO2 128.000 kg; Codi LER 01 04 13; Massa de l'element 1600 kg; Volum 1.066667 m3
