# Prova estàtica de barana

- Propietat de l'arxiu: CYPE Ingenieros S.A.
- Format: FIEBDC-3/2016
- Programa: Generador de preus de la construcció. CYPE Ingenieros, S.A.
- Data: 11/03/2024
- Divisa: EUR
- Costos indirectes: 3 %
- IVA: 21 %

## X Control de qualitat i assaigs

### XD Baranes

#### XDB Baranes

**XDB010** U Prova estàtica de barana.
Prova estàtica a realitzar en obra, sobre una barana, per a la determinació de la força horitzontal que resisteix segons CTE DB SE-AE. Inclús desplaçament a obra i informe de resultats.
Inclou: Desplaçament a obra. Realització dels assajos. Redacció d'informe dels resultats dels assajos realitzats.
Criteri d'amidament de projecte: Assaig a realitzar, segons documentació del Pla de control de qualitat.

| Codi | Ut | Descripció | Rendiment | Preu | Import |
|---|---|---|---|---|---|
| mt49bar010 | U | Prova estàtica per determinar la força horitzontal que resisteix una barana, segons CTE DB SE-AE, inclús desplaçament a obra i informe de resultats. (material) | 1 | 285.4 | 285.400 |
| % | % | Costos directes complementaris | 2 % | 285.400 | 5.708 |
|  |  | Costos directes |  |  | 291.108 |
