# Assaig de barres corrugades d'acer d'un mateix lot

- Propietat de l'arxiu: CYPE Ingenieros S.A.
- Format: FIEBDC-3/2016
- Programa: Generador de preus de la construcció. CYPE Ingenieros, S.A.
- Data: 11/03/2024
- Divisa: EUR
- Costos indirectes: 3 %
- IVA: 21 %

## X Control de qualitat i assaigs

### XE Estructures de formigó

#### XEB Barres corrugades d'acer

**XEB010** U Assaig de barres corrugades d'acer d'un mateix lot.
Assaig a realitzar en laboratori acreditat en l'àrea tècnica corresponent, sobre una mostra de dos barres corrugades d'acer d'un mateix lot, agafada en obra, per la determinació de les següents característiques: secció mitja equivalent segons UNE-EN ISO 15630-1, característiques geomètriques del corrugat segons UNE-EN 10080, doblat/desdoblat segons UNE-EN ISO 15630-1. Fins i tot desplaçament a obra, presa de mostra i informe de resultats.
Inclou: Desplaçament a obra. Presa de mostres. Realització dels assajos. Redacció d'informe dels resultats dels assajos realitzats.
Criteri d'amidament de projecte: Assaig a realitzar, segons documentació del Pla de control de qualitat.

| Codi | Ut | Descripció | Rendiment | Preu | Import |
|---|---|---|---|---|---|
| mt49arb040 | U | Assaig per determinar la secció mitjana equivalent sobre una mostra de dues barres corrugades d'acer del mateix lot, segons UNE-EN ISO 15630-1, inclús desplaçament a obra, presa de mostra i informe de resultats. (material) | 1 | 26.59 | 26.590 |
| mt49arb010 | U | Assaig per determinar les característiques geomètriques del corrugat sobre una mostra de dues barres corrugades d'acer del mateix lot, segons UNE-EN 10080, inclús desplaçament a obra, presa de mostra i informe de resultats. (material) | 1 | 39.28 | 39.280 |
| mt49arb020 | U | Assaig per determinar la presència o absència d'esquerdes mitjançant doblegat/desdoblegat sobre una mostra de dues barres corrugades d'acer del mateix lot, segons UNE-EN ISO 15630-1, inclús desplaçament a obra, presa de mostra i informe de resultats. (material) | 1 | 16.87 | 16.870 |
| % | % | Costos directes complementaris | 2 % | 82.740 | 1.655 |
|  |  | Costos directes |  |  | 84.395 |
