# Assaig de penetració d'aigua en el formigó

- Propietat de l'arxiu: CYPE Ingenieros S.A.
- Format: FIEBDC-3/2016
- Programa: Generador de preus de la construcció. CYPE Ingenieros, S.A.
- Data: 11/03/2024
- Divisa: EUR
- Costos indirectes: 3 %
- IVA: 21 %

## X Control de qualitat i assaigs

### XE Estructures de formigó

#### XEH Formigons fabricats en central

**XEH020** U Assaig de penetració d'aigua en el formigó.
Assaig a realitzar en laboratori acreditat a l'àrea tècnica corresponent, sobre una mostra de formigó fresc, agafada en obra, per a la determinació de la profunditat de penetració d'aigua sota pressió segons UNE-EN 12390-8, mitjançant fabricació i assecat de 3 provetes durant 72 hores en estufa de tir forçat a 50±5°C. Fins i tot desplaçament a obra, presa de mostra i informe de resultats.
Criteri d'amidament de projecte: Assaig a realitzar, segons documentació del Pla de control de qualitat.

| Codi | Ut | Descripció | Rendiment | Preu | Import |
|---|---|---|---|---|---|
| mt49hob040 | U | Assaig per determinar la profunditat de penetració d'aigua sota pressió en el formigó, segons UNE-EN 12390-8, inclús desplaçament a obra, presa de mostra de formigó fresc i informe de resultats. (material) | 1 | 338.76 | 338.760 |
| % | % | Costos directes complementaris | 2 % | 338.760 | 6.775 |
|  |  | Costos directes |  |  | 345.535 |
