# Assaig a compressió de provetes rebudes en el laboratori

- Propietat de l'arxiu: CYPE Ingenieros S.A.
- Format: FIEBDC-3/2016
- Programa: Generador de preus de la construcció. CYPE Ingenieros, S.A.
- Data: 11/03/2024
- Divisa: EUR
- Costos indirectes: 3 %
- IVA: 21 %

## X Control de qualitat i assaigs

### XE Estructures de formigó

#### XEI Assaigs informatius

**XEI100** U Assaig a compressió de provetes rebudes en el laboratori.
Assaig a realitzar en laboratori acreditat a l'àrea tècnica corresponent, per determinar la resistència a compressió d'un formigó endurit, mitjançant proveta cilíndrica de 15x30 cm, segons UNE-EN 12390-1, UNE-EN 12390-2 i UNE-EN 12390-3. Inclús tallat, curació i recapçat, desplaçament a obra i reomplert de forats.
Inclou: Desplaçament a obra. Extracció de provetes testimoni. Reblert de trepants. Realització dels assajos.
Criteri d'amidament de projecte: Assaig a realitzar, segons documentació del Pla de control de qualitat.

| Codi | Ut | Descripció | Rendiment | Preu | Import |
|---|---|---|---|---|---|
| mt49hoc035a | U | Assaig per determinar la resistència a compressió d'una proveta cilíndrica de 15x30 cm de formigó endurit, segons UNE-EN 12390-1, UNE-EN 12390-2 i UNE-EN 12390-3, inclús tallat, curació i recapçat. (material) | 1 | 28.16 | 28.160 |
| % | % | Costos directes complementaris | 2 % | 28.160 | 0.563 |
|  |  | Costos directes |  |  | 28.723 |
