# Informe de resultats de l'assaig mitjançant ultrasons

- Propietat de l'arxiu: CYPE Ingenieros S.A.
- Format: FIEBDC-3/2016
- Programa: Generador de preus de la construcció. CYPE Ingenieros, S.A.
- Data: 11/03/2024
- Divisa: EUR
- Costos indirectes: 3 %
- IVA: 21 %

## X Control de qualitat i assaigs

### XE Estructures de formigó

#### XEI Assaigs informatius

**XEI125** U Informe de resultats de l'assaig mitjançant ultrasons.
Informe sobre els resultats obtinguts en l'assaig mitjançant ultrasons, realitzat per laboratori acreditat a l'àrea tècnica corresponent.
Inclou: Emissió de l'informe de resultats.
Criteri d'amidament de projecte: Nombre d'unitats previstes, segons documentació del Pla de control de qualitat.

| Codi | Ut | Descripció | Rendiment | Preu | Import |
|---|---|---|---|---|---|
| mt49tei031 | U | Informe de reconeixement sobre els resultats obtinguts en assaig amb ultrasons, realitzat per laboratori acreditat a l'àrea tècnica corresponent. (material) | 1 | 172.79 | 172.790 |
| % | % | Costos directes complementaris | 2 % | 172.790 | 3.456 |
|  |  | Costos directes |  |  | 176.246 |
