# Passarel·la de vianants de circulació en coberta inclinada

- Propietat de l'arxiu: CYPE Ingenieros S.A.
- Format: FIEBDC-3/2016
- Programa: Generador de preus de la construcció. CYPE Ingenieros, S.A.
- Data: 13/06/2024
- Divisa: EUR
- Costos indirectes: 3 %
- IVA: 21 %

## Y Seguretat i salut

### YC Sistemes de protecció col·lectiva

#### YCN Passarel·les en cobertes inclinades

**YCN020** m Passarel·la de vianants de circulació en coberta inclinada.
Protecció de treballs en coberta inclinada amb un pendent màxim del 40%, evitant trepitjar directament sobre aquesta, mitjançant passarel·la de circulació d'alumini, de 3,00 m de longitud, amplada útil de 0,60 m, amb plataforma de superfície antilliscant sense desnivells, amb 100 kg de capacitat de càrrega, amortitzable en 20 usos.
Criteri d'amidament de projecte: Longitud mesurada segons Estudi o Estudi Bàsic de Seguretat i Salut.
Criteri de mesura d'obra: S'amidarà la longitud realment muntada segons especificacions d'Estudi o Estudi Bàsic de Seguretat i Salut.

| Codi | Ut | Descripció | Rendiment | Preu | Import |
|---|---|---|---|---|---|
| mt50spm025s | U | Passarel·la de circulació d'alumini, de 3 m de longitud, amplada útil de 0,6 m, amb plataforma de superfície antilliscant sense desnivells, amb 100 kg de capacitat de càrrega. (material) | 0.017 | 421.2 | 7.160 |
| mo119 | h | Oficial 1ª Seguretat i Salut. (mà d'obra) | 0.12 | 28.42 | 3.410 |
| mo120 | h | Peó Seguretat i Salut. (mà d'obra) | 0.12 | 23.81 | 2.857 |
| % | % | Costos directes complementaris | 2 % | 13.427 | 0.269 |
|  |  | Costos directes |  |  | 13.696 |

## Recursos

**mt50spm025s** U Passarel·la de circulació d'alumini
Dades tècniques: Cost energètic 1688.066 MJ; Emissió de CO2 124.186 kg
Residus:
- embalatge: re150101 Envasos de paper i cartró. (component de residu); rendiment 0.18 kg; Codi LER 15 01 01; Massa de l'element 1 kg; Volum 0.001333 m3
- embalatge: re170203 Plàstic. (component de residu); rendiment 0.09 kg; Codi LER 17 02 03; Massa de l'element 1 kg; Volum 0.001667 m3
