# Esbrossi d'arbustos i herbes

- Propietat de l'arxiu: CYPE INGENIEROS, S.A.
- Format: FIEBDC-3/2002
- Divisa: EUR
- Costos indirectes: 3.00 %
- IVA: 21.00 %

## 0 Actuacions prèvies

### 0D Desratització, desinfecció i eliminació de plantes

#### 0DP Eliminació de plantes

**0DP020** m² Esbrossi d'arbustos i herbes.
Desbrossament d'arbustos i herbes, a l'interior i a l'exterior de l'edifici, amb desbrossadora. Inclús recollida de la brossa generada i càrrega sobre contenidor.
Inclou: Protecció i senyalització dels espais afectats. Arranc d'arbustos i herbes. Recollida de la brossa generada. Càrrega sobre contenidor.
Criteri d'amidament de projecte: Superfície mesurada segons documentació gràfica de Projecte.
Criteri de mesura d'obra: Es mesurarà la superfície realment executada segons especificacions de Projecte.

| Codi | Ut | Descripció | Rendiment | Preu | Import |
|---|---|---|---|---|---|
| mq09bro010 | h | Desbrossadora equipada amb disc de dents de serra o amb fil de tall, de 0,42 kW de potència. (maquinària) | 0.035 | 4.48 | 0.16 |
| mo112 | h | Peó especialitzat construcció. (mà d'obra) | 0.042 | 24.59 | 1.03 |
| mo113 | h | Peó ordinari construcció. (mà d'obra) | 0.042 | 23.81 | 1.00 |
| % | % | Costos directes complementaris | 2 % | 2.19 | 0.04 |
|  |  | Costos directes |  |  | 2.23 |
