# Excavació per dames per investigació de fonamentació d'interès històric

- Propietat de l'arxiu: CYPE INGENIEROS, S.A.
- Format: FIEBDC-3/2002
- Divisa: EUR
- Costos indirectes: 3.00 %
- IVA: 21.00 %

## 0 Actuacions prèvies

### 0G Treballs arqueològics

#### 0GE Excavacions arqueològiques i transports

**0GE040** m³ Excavació per dames per investigació de fonamentació d'interès històric.
Excavació per dames per a recerca de fonamentació d'interès històric, amb possible aparició de materials arqueològiques entre 1 i 1,5 m de profunditat, mitjançant buidat de terreny tou, realitzada amb mitjans manuals, que té com a finalitat el desallotjament volumètric dels espais originals circumdants a la fonamentació, amb existència de dipòsits de diferents orígens, executada per dames i amb seguiment arqueològic a peu d'obra. Inclús càrrega de terres i materials arqueològiques trobades, i transport amb mitjans manuals, a punt d'inspecció arqueològica, per a tractament d'aquests.
Inclou: Replanteig en el terreny. Excavació i extracció de terres. Càrrega a camió de les terres excavades.
Criteri d'amidament de projecte: Volum mesurat segons documentació gràfica de Projecte.
Criteri de mesura d'obra: Es mesurarà el volum realment excavat segons especificacions de Projecte.

| Codi | Ut | Descripció | Rendiment | Preu | Import |
|---|---|---|---|---|---|
| mo000 | h | arqueòleg. (mà d'obra) | 1.425 | 35.46 | 50.53 |
| mo112 | h | Peó especialitzat construcció. (mà d'obra) | 12.114 | 24.59 | 297.88 |
| % | % | Costos directes complementaris | 2 % | 348.41 | 6.97 |
|  |  | Costos directes |  |  | 355.38 |
